# Barras paralelas

- Propiedad del archivo: CYPE INGENIEROS, S.A.
- Formato: FIEBDC-3/2002
- Ámbito geográfico: México
- Divisa: MXN
- Costes indirectos: 3.00 %
- Gastos generales: 13.00 %
- Beneficio industrial: 6.00 %
- IVA: 16.00 %

## T Equipamiento urbano

### TD Equipamientos deportivos

#### TDA Circuito de ejercicios a pie

**TDA040** Ud Barras paralelas.
Barras paralelas para ejercicios de coordinación acrobática y fortalecimiento de las extremidades superiores, formadas por cuatro postes cuadrados de 0,15 m de lado y 1,40 m de altura vista, de madera de pino silvestre, tratada en autoclave, con clase de uso 4, acabada con barniz protector, con dos travesaños de acero de 1,00 m, con tornillería de acero galvanizado, embutida y protegida con tapones de seguridad, para usuarios de más de 12 años, con zona de seguridad de 15,75 m² y 1,00 m de altura libre de caída, fijadas a una base de concreto f'c=20 MPa (200 kg/cm²), clasificación de exposición A1, tamaño máximo del agregado 20 mm, revenimiento menor de 5 cm. Incluso replanteo, excavación manual del terreno y fijación del equipamiento deportivo. Totalmente montadas y probadas.
Incluye: Replanteo. Excavación con medios manuales. Colado de la base de apoyo. Montaje y fijación del equipamiento deportivo.
Criterio de cuantificación de proyecto: Número de unidades previstas, según documentación gráfica de Proyecto.
Criterio de cuantificación de obra: Se medirá el número de unidades realmente ejecutadas según especificaciones de Proyecto.

| Código | Ud | Descripción | Rendimiento | Precio | Importe |
|---|---|---|---|---|---|
| mt10hmf071cf | m³ | Concreto simple f'c=20 MPa (200 kg/cm²), clasificación de exposición A1, tamaño máximo del agregado 20 mm, revenimiento nominal del concreto fresco menor de 5 mm, premezclado, según RCDF NTC Diseño y Construcción de Estructuras de Concreto (2004). (material) | 0.600 | 1217.76 | 730.66 |
| mt52dep040a | Ud | Barras paralelas para ejercicios de coordinación acrobática y fortalecimiento de las extremidades superiores, formadas por cuatro postes cuadrados de 0,15 m de lado y 1,40 m de altura vista, de madera de pino silvestre, tratada en autoclave, con clase de uso 4, acabada con barniz protector, con dos travesaños de acero de 1,00 m, con tornillería de acero galvanizado, embutida y protegida con tapones de seguridad, para usuarios de más de 12 años, con zona de seguridad de 15,75 m² y 1,00 m de altura libre de caída, incluso elementos de fijación. (material) | 1.000 | 11958.69 | 11958.69 |
| op00tal010 |  | Taladro. | 1.000 | 0.00 | 0.00 |
| op00ato010 |  | Atornillador. | 1.000 | 0.00 | 0.00 |
| mo041 | h | Oficial albañil de obra civil. (mano de obra) | 1.666 | 121.97 | 203.20 |
| mo087 | h | Ayudante albañil de obra civil. (mano de obra) | 2.499 | 74.26 | 185.58 |
| % | % | Herramienta menor | 2 % | 13078.13 | 261.56 |
|  |  | Costes directos |  |  | 13339.69 |
