# Farola con columna metálica

- Propiedad del archivo: CYPE INGENIEROS, S.A.
- Formato: FIEBDC-3/2002
- Ámbito geográfico: México
- Divisa: MXN
- Costes indirectos: 3.00 %
- Gastos generales: 13.00 %
- Beneficio industrial: 6.00 %
- IVA: 16.00 %

## T Equipamiento urbano

### TI Iluminación viaria

#### TIF Farolas

**TIF010** Ud Farola con columna metálica.
Farola, modelo Rama Led "SANTA & COLE", de 4700 mm de altura, compuesta por columna cilíndrica de aluminio anodizado, de 127 mm de diámetro y 2 luminarias rectangulares a la misma altura de aluminio anodizado, de 35 W de potencia máxima, de 1163x200x98 mm, con óptica de alto rendimiento de tecnología led y 24 led de 1,5 W, clase de protección I, grado de protección IP66. Incluso dado de cimentación realizado con concreto simple f'c=20 MPa (200 kg/cm²), clasificación de exposición A1, tamaño máximo del agregado 20 mm, revenimiento menor de 5 cm, accesorios y elementos de anclaje. Totalmente montada, conexionada y comprobada.
Criterio de valoración económica: El precio no incluye la excavación.
Incluye: Formación de cimentación de concreto simple. Preparación de la superficie de apoyo. Fijación de la columna. Colocación de las luminarias. Conexionado. Limpieza del elemento.
Criterio de cuantificación de proyecto: Número de unidades previstas, según documentación gráfica de Proyecto.
Criterio de cuantificación de obra: Se medirá el número de unidades realmente ejecutadas según especificaciones de Proyecto.

| Código | Ud | Descripción | Rendimiento | Precio | Importe |
|---|---|---|---|---|---|
| mt10hmf071cf | m³ | Concreto simple f'c=20 MPa (200 kg/cm²), clasificación de exposición A1, tamaño máximo del agregado 20 mm, revenimiento nominal del concreto fresco menor de 5 mm, premezclado, según RCDF NTC Diseño y Construcción de Estructuras de Concreto (2004). (material) | 0.254 | 1228.98 | 312.16 |
| mt34syc015jv | Ud | Farola, modelo Rama Led "SANTA & COLE", de 4700 mm de altura, compuesta por columna cilíndrica de aluminio anodizado, de 127 mm de diámetro y 2 luminarias rectangulares a la misma altura de aluminio anodizado, de 35 W de potencia máxima, de 1163x200x98 mm, con óptica de alto rendimiento de tecnología led y 24 led de 1,5 W, clase de protección I, grado de protección IP66, incluso placa base y anclas. (material) | 1.000 | 90322.25 | 90322.25 |
| mq07cce010a | h | Camión con cesta elevadora de brazo articulado de 16 m de altura máxima de trabajo y 260 kg de carga máxima. (maquinaria) | 0.385 | 328.49 | 126.47 |
| mo020 | h | Oficial albañil. (mano de obra) | 0.417 | 119.98 | 50.03 |
| mo113 | h | Cabo albañil. (mano de obra) | 0.278 | 70.30 | 19.54 |
| mo003 | h | Oficial electricista. (mano de obra) | 0.694 | 123.28 | 85.56 |
| mo102 | h | Ayudante electricista. (mano de obra) | 0.694 | 72.91 | 50.60 |
| % | % | Herramienta menor | 2 % | 90966.61 | 1819.33 |
|  |  | Costes directos |  |  | 92785.94 |
