# Puerta de acceso a área de juegos infantiles

- Propiedad del archivo: CYPE INGENIEROS, S.A.
- Formato: FIEBDC-3/2002
- Ámbito geográfico: México
- Divisa: MXN
- Costes indirectos: 3.00 %
- Gastos generales: 13.00 %
- Beneficio industrial: 6.00 %
- IVA: 16.00 %

## T Equipamiento urbano

### TJ Áreas de juegos infantiles

#### TJV Vallados

**TJV020** Ud Puerta de acceso a área de juegos infantiles.
Puerta de acceso en vallado de madera, de área de juegos infantiles, de 1,10x0,80 m. Colocación en obra: con taquetes químicos, sobre una superficie base.
Criterio de valoración económica: El precio no incluye la superficie base.
Incluye: Replanteo. Fijación del elemento.
Criterio de cuantificación de proyecto: Número de unidades previstas, según documentación gráfica de Proyecto.
Criterio de cuantificación de obra: Se medirá el número de unidades realmente ejecutadas según especificaciones de Proyecto.

| Código | Ud | Descripción | Rendimiento | Precio | Importe |
|---|---|---|---|---|---|
| mt50spl105b | Ud | Fijación compuesta por taquete químico, arandela y tornillo de acero. (material) | 4.000 | 86.42 | 345.68 |
| mt52jig110a | Ud | Puerta de acceso en vallado de madera, de área de juegos infantiles, de 1,10x0,80 m, con bisagras y pestillo, con elementos de fijación. (material) | 1.000 | 2206.26 | 2206.26 |
| op00tal010 |  | Taladro. | 1.000 | 0.00 | 0.00 |
| op00ato010 |  | Atornillador. | 1.000 | 0.00 | 0.00 |
| mo041 | h | Oficial albañil de obra civil. (mano de obra) | 0.417 | 119.98 | 50.03 |
| mo087 | h | Ayudante albañil de obra civil. (mano de obra) | 0.417 | 73.05 | 30.46 |
| % | % | Herramienta menor | 2 % | 2632.43 | 52.65 |
|  |  | Costes directos |  |  | 2685.08 |
