# Mesa de concreto prefabricado

- Propiedad del archivo: CYPE INGENIEROS, S.A.
- Formato: FIEBDC-3/2002
- Ámbito geográfico: México
- Divisa: MXN
- Costes indirectos: 3.00 %
- Gastos generales: 13.00 %
- Beneficio industrial: 6.00 %
- IVA: 16.00 %

## T Equipamiento urbano

### TM Equipamiento urbano

#### TMB Bancos, sillas y mesas

**TMB065** Ud Mesa de concreto prefabricado.
Mesa para pícnic de concreto prefabricado, de 800x1600x760 cm, acabado con tratamiento antigrafiti, color blanco.
Incluye: Replanteo. Colocación.
Criterio de cuantificación de proyecto: Número de unidades previstas, según documentación gráfica de Proyecto.
Criterio de cuantificación de obra: Se medirá el número de unidades realmente ejecutadas según especificaciones de Proyecto.

| Código | Ud | Descripción | Rendimiento | Precio | Importe |
|---|---|---|---|---|---|
| mt52mug205a | Ud | Mesa para pícnic de concreto prefabricado, de 800x1600x760 cm, acabado con tratamiento antigrafiti, color blanco. (material) | 1.000 | 9940.12 | 9940.12 |
| mq04cag010a | h | Camión con grúa de hasta 6 t. (maquinaria) | 0.506 | 853.32 | 431.78 |
| mo041 | h | Oficial albañil de obra civil. (mano de obra) | 0.639 | 127.32 | 81.36 |
| mo087 | h | Ayudante albañil de obra civil. (mano de obra) | 0.639 | 77.51 | 49.53 |
| % | % | Herramienta menor | 2 % | 10502.79 | 210.06 |
|  |  | Costes directos |  |  | 10712.85 |
