# Vallado de recinto para perros

- Propiedad del archivo: CYPE INGENIEROS, S.A.
- Formato: FIEBDC-3/2002
- Ámbito geográfico: México
- Divisa: MXN
- Costes indirectos: 3.00 %
- Gastos generales: 13.00 %
- Beneficio industrial: 6.00 %
- IVA: 16.00 %

## T Equipamiento urbano

### TM Equipamiento urbano

#### TMS Mobiliario canino

**TMS030** m Vallado de recinto para perros.
Vallado de recinto para perros, de 1,00 m de altura, formado por postes verticales de perfil hueco de acero galvanizado en caliente, de sección rectangular, de 60x40x2 mm, y panel de malla electrosoldada con pliegues de refuerzo, fijada a una base de concreto f'c=20 MPa (200 kg/cm²), clasificación de exposición A1, tamaño máximo del agregado 20 mm, revenimiento menor de 5 cm.
Criterio de valoración económica: El precio incluye la excavación.
Incluye: Replanteo. Excavación con medios manuales. Colado de la base de apoyo. Fijación del elemento.
Criterio de cuantificación de proyecto: Longitud medida según documentación gráfica de Proyecto, deduciendo la longitud de los huecos de puertas y cancelas.
Criterio de cuantificación de obra: Se medirá la longitud realmente ejecutada según especificaciones de Proyecto, deduciendo la longitud de los huecos de puertas y cancelas.

| Código | Ud | Descripción | Rendimiento | Precio | Importe |
|---|---|---|---|---|---|
| mt10hmf071cf | m³ | Concreto simple f'c=20 MPa (200 kg/cm²), clasificación de exposición A1, tamaño máximo del agregado 20 mm, revenimiento nominal del concreto fresco menor de 5 mm, premezclado, según RCDF NTC Diseño y Construcción de Estructuras de Concreto (2004). (material) | 0.150 | 1228.98 | 184.35 |
| mt52moc030h | m | Vallado de recinto para perros, de 1,00 m de altura, formado por postes verticales de perfil hueco de acero galvanizado en caliente, de sección rectangular, de 60x40x2 mm, y panel de malla electrosoldada con pliegues de refuerzo, incluso elementos de fijación. (material) | 1.000 | 1264.05 | 1264.05 |
| op00tal010 |  | Taladro. | 1.000 | 0.00 | 0.00 |
| op00ato010 |  | Atornillador. | 1.000 | 0.00 | 0.00 |
| mo041 | h | Oficial albañil de obra civil. (mano de obra) | 1.805 | 119.98 | 216.56 |
| mo087 | h | Ayudante albañil de obra civil. (mano de obra) | 1.805 | 73.05 | 131.86 |
| % | % | Herramienta menor | 2 % | 1796.82 | 35.94 |
|  |  | Costes directos |  |  | 1832.76 |
