# Poste para soporte de señalización vertical de tráfico

- Propiedad del archivo: CYPE INGENIEROS, S.A.
- Formato: FIEBDC-3/2002
- Ámbito geográfico: México
- Divisa: MXN
- Costes indirectos: 3.00 %
- Gastos generales: 13.00 %
- Beneficio industrial: 6.00 %
- IVA: 16.00 %

## T Equipamiento urbano

### TS Señalización y soportes publicitarios

#### TSV Señalización vertical

**TSV030** Ud Poste para soporte de señalización vertical de tráfico.
Poste de 3 m de altura, de tubo de acero galvanizado, de sección rectangular, de 80x40x2 mm, para soporte de señalización vertical de tráfico, hincado con medios mecánicos al terreno. Incluso replanteo.
Incluye: Replanteo y marcado de los ejes. Hincado del poste.
Criterio de cuantificación de proyecto: Número de unidades previstas, según documentación gráfica de Proyecto.
Criterio de cuantificación de obra: Se medirá el número de unidades realmente suministradas según especificaciones de Proyecto.

| Código | Ud | Descripción | Rendimiento | Precio | Importe |
|---|---|---|---|---|---|
| mt53bps030b | m | Poste de tubo de acero galvanizado, de sección rectangular, de 80x40x2 mm, para soporte de señalización vertical de tráfico. (material) | 3.000 | 142.53 | 427.59 |
| mq03tab050 | h | Equipo de hinca de postes, sobre ruedas. (maquinaria) | 0.044 | 740.75 | 32.59 |
| mo041 | h | Oficial albañil de obra civil. (mano de obra) | 0.069 | 119.98 | 8.28 |
| mo087 | h | Ayudante albañil de obra civil. (mano de obra) | 0.139 | 73.05 | 10.15 |
| % | % | Herramienta menor | 2 % | 478.61 | 9.57 |
|  |  | Costes directos |  |  | 488.18 |
