# Pasarela peatonal de madera

- Propiedad del archivo: CYPE INGENIEROS, S.A.
- Formato: FIEBDC-3/2002
- Ámbito geográfico: México
- Divisa: MXN
- Costes indirectos: 3.00 %
- Gastos generales: 13.00 %
- Beneficio industrial: 6.00 %
- IVA: 16.00 %

## T Equipamiento urbano

### TY Equipamiento para playas

#### TYA Accesos

**TYA010** Ud Pasarela peatonal de madera.
Pasarela peatonal flexible de 110 cm de anchura, formada por tablones de madera de pino tratada en autoclave, de 110x15x5 cm, unidos entre sí por 3 cuerdas, que sirven para encadenar los tramos de pasarela. Totalmente instalada mediante la unión de los distintos tramos.
Incluye: Colocación de los tramos. Unión de los tramos.
Criterio de cuantificación de proyecto: Longitud medida según documentación gráfica de Proyecto.
Criterio de cuantificación de obra: Se medirá la longitud realmente ejecutada según especificaciones de Proyecto.

| Código | Ud | Descripción | Rendimiento | Precio | Importe |
|---|---|---|---|---|---|
| mt52dlv040a | m | Pasarela peatonal flexible de 110 cm de anchura, formada por tablones de madera de pino tratada en autoclave, de 110x15x5 cm, unidos entre sí por 3 cuerdas, que sirven para encadenar los tramos de pasarela. (material) | 1.000 | 2590.41 | 2590.41 |
| mo041 | h | Oficial albañil de obra civil. (mano de obra) | 0.347 | 119.98 | 41.63 |
| mo087 | h | Ayudante albañil de obra civil. (mano de obra) | 0.347 | 73.05 | 25.35 |
| % | % | Herramienta menor | 2 % | 2657.39 | 53.15 |
|  |  | Costes directos |  |  | 2710.54 |
