# Prueba de revenimiento y resistencia del concreto

- Propiedad del archivo: CYPE INGENIEROS, S.A.
- Formato: FIEBDC-3/2002
- Ámbito geográfico: México
- Divisa: MXN
- Costes indirectos: 3.00 %
- Gastos generales: 13.00 %
- Beneficio industrial: 6.00 %
- IVA: 16.00 %

## X Control de calidad y pruebas

### XE Estructuras de concreto

#### XEH Concretos premezclados

**XEH015** Ud Prueba de revenimiento y resistencia del concreto.
Prueba a realizar en laboratorio acreditado en el área técnica correspondiente, sobre una muestra de concreto fresco, tomada en obra, para la determinación de las siguientes características: resistencia característica a compresión del concreto endurecido con fabricación y curado de 3 corazones de 15x30 cm y rotura a compresión de las mismas.
Incluye: Desplazamiento a obra. Toma de muestra. Realización de pruebas. Redacción de informe de los resultados de las pruebas realizadas.
Criterio de cuantificación de proyecto: Prueba a realizar, según documentación del Plan de control de calidad.

| Código | Ud | Descripción | Rendimiento | Precio | Importe |
|---|---|---|---|---|---|
| mt49hop020 | Ud | Prueba para determinar la resistencia característica a compresión del concreto endurecido con fabricación y curado de 3 corazones de 15x30 cm, con rotura a compresión, incluso desplazamiento a obra, toma de muestra de concreto fresco e informe de resultados. (material) | 1.000 | 430.97 | 430.97 |
| % | % | Herramienta menor | 2 % | 430.97 | 8.62 |
|  |  | Costes directos |  |  | 439.59 |
