# Prueba no destructiva: esclerómetro

- Propiedad del archivo: CYPE INGENIEROS, S.A.
- Formato: FIEBDC-3/2002
- Ámbito geográfico: México
- Divisa: MXN
- Costes indirectos: 3.00 %
- Gastos generales: 13.00 %
- Beneficio industrial: 6.00 %
- IVA: 16.00 %

## X Control de calidad y pruebas

### XE Estructuras de concreto

#### XEI Pruebas informativas

**XEI110** Ud Prueba no destructiva: esclerómetro.
Prueba no destructiva consistente en la determinación del índice de rebote del concreto en viga, mediante el uso de esclerómetro, para tratar de relacionar la dureza superficial del concreto con su resistencia a compresión.
Criterio de valoración económica: El precio no incluye el informe de resultados.
Incluye: Desplazamiento a obra. Realización de la prueba.
Criterio de cuantificación de proyecto: Prueba a realizar, según documentación del Plan de control de calidad.

| Código | Ud | Descripción | Rendimiento | Precio | Importe |
|---|---|---|---|---|---|
| mt49hpa060d | Ud | Prueba para determinar el índice de rebote del concreto en una viga, mediante el uso de esclerómetro. (material) | 1.000 | 139.99 | 139.99 |
| % | % | Herramienta menor | 2 % | 139.99 | 2.80 |
|  |  | Costes directos |  |  | 142.79 |
