# Prueba de muros divisorios aparentes

- Propiedad del archivo: CYPE INGENIEROS, S.A.
- Formato: FIEBDC-3/2002
- Ámbito geográfico: México
- Divisa: MXN
- Costes indirectos: 3.00 %
- Gastos generales: 13.00 %
- Beneficio industrial: 6.00 %
- IVA: 16.00 %

## X Control de calidad y pruebas

### XL Materiales cerámicos

#### XLL Muros divisorios

**XLL020** Ud Prueba de muros divisorios aparentes.
Pruebas a realizar en laboratorio acreditado en el área técnica correspondiente, sobre una muestra de tabique de barro aparente, tomada en obra, para la determinación de las siguientes características: tolerancia dimensional, forma y aspecto.
Incluye: Desplazamiento a obra. Toma de muestras. Realización de pruebas. Redacción de informe de los resultados de las pruebas realizadas.
Criterio de cuantificación de proyecto: Prueba a realizar, según documentación del Plan de control de calidad.

| Código | Ud | Descripción | Rendimiento | Precio | Importe |
|---|---|---|---|---|---|
| mt49des010 | Ud | Repercusión de desplazamiento a obra para la toma de muestras. (material) | 1.000 | 11.53 | 11.53 |
| mt49lch020 | Ud | Toma en obra de muestras de tabiques de barro, cuyo peso no exceda de 50 kg. (material) | 1.000 | 478.66 | 478.66 |
| mt49lch090 | Ud | Prueba para determinar la tolerancia dimensional, forma y aspecto de una muestra de tabiques de barro. (material) | 1.000 | 1550.23 | 1550.23 |
| mt49lch030 | Ud | Informe de resultados de las pruebas realizadas sobre una muestra de tabiques de barro. (material) | 1.000 | 1497.24 | 1497.24 |
| % | % | Herramienta menor | 2 % | 3537.66 | 70.75 |
|  |  | Costes directos |  |  | 3608.41 |
