# Barandal de seguridad para protección de pozo de visita abierto, durante los trabajos de inspección

- Propiedad del archivo: CYPE INGENIEROS, S.A.
- Formato: FIEBDC-3/2002
- Ámbito geográfico: México
- Divisa: MXN
- Costes indirectos: 3.00 %
- Gastos generales: 13.00 %
- Beneficio industrial: 6.00 %
- IVA: 16.00 %

## Y Seguridad y salud

### YC Sistemas de protección colectiva

#### YCA Delimitación y protección de registros y pozos de visita abiertos

**YCA026** Ud Barandal de seguridad para protección de pozo de visita abierto, durante los trabajos de inspección.
Protección de hueco abierto de pozo de visita durante los trabajos de inspección, mediante barandal metálico de seguridad, de 1 m de altura, encajada en la boca del pozo de 60 a 80 cm de diámetro, con un peldaño de acceso y cuerda de cierre. Amortizable en 150 usos.
Criterio de cuantificación de proyecto: Número de unidades previstas, según Estudio o Estudio Básico de Seguridad y Salud.
Criterio de cuantificación de obra: Se medirá el número de unidades realmente colocadas según especificaciones de Estudio o Estudio Básico de Seguridad y Salud.

| Código | Ud | Descripción | Rendimiento | Precio | Importe |
|---|---|---|---|---|---|
| mt50spb050c | Ud | Barandal para encajar en boca de pozo de visita de 60 a 80 cm de diámetro, de tubo de acero pintado al horno en epoxi-poliéster, de 1 m de altura, con un peldaño de acceso y cuerda de cierre. (material) | 0.007 | 627.21 | 4.39 |
| mo120 | h | Peón Seguridad y Salud. (mano de obra) | 0.069 | 70.30 | 4.85 |
| % | % | Herramienta menor | 2 % | 9.24 | 0.18 |
|  |  | Costes directos |  |  | 9.42 |
