# Tapón de plástico para protección de extremo de armado

- Propiedad del archivo: CYPE INGENIEROS, S.A.
- Formato: FIEBDC-3/2002
- Ámbito geográfico: México
- Divisa: MXN
- Costes indirectos: 3.00 %
- Gastos generales: 13.00 %
- Beneficio industrial: 6.00 %
- IVA: 16.00 %

## Y Seguridad y salud

### YC Sistemas de protección colectiva

#### YCJ Protección de extremos de armados

**YCJ010** Ud Tapón de plástico para protección de extremo de armado.
Protección de extremo de armado de 12 a 32 mm de diámetro, mediante colocación de tapón protector de PVC, tipo seta, de color rojo, amortizable en 10 usos.
Criterio de cuantificación de proyecto: Número de unidades previstas, según Estudio o Estudio Básico de Seguridad y Salud.
Criterio de cuantificación de obra: Se medirá el número de unidades realmente colocadas según especificaciones de Estudio o Estudio Básico de Seguridad y Salud.

| Código | Ud | Descripción | Rendimiento | Precio | Importe |
|---|---|---|---|---|---|
| mt50spr045 | Ud | Tapón protector de PVC, tipo seta, de color rojo, para protección de los extremos de los armados. (material) | 0.100 | 1.75 | 0.18 |
| mo120 | h | Peón Seguridad y Salud. (mano de obra) | 0.014 | 70.30 | 0.98 |
| % | % | Herramienta menor | 2 % | 1.16 | 0.02 |
|  |  | Costes directos |  |  | 1.18 |
