# Red vertical de protección, tipo pantalla, en borde perimetral de losa

- Propiedad del archivo: CYPE INGENIEROS, S.A.
- Formato: FIEBDC-3/2002
- Ámbito geográfico: México
- Divisa: MXN
- Costes indirectos: 3.00 %
- Gastos generales: 13.00 %
- Beneficio industrial: 6.00 %
- IVA: 16.00 %

## Y Seguridad y salud

### YC Sistemas de protección colectiva

#### YCK Protección de huecos verticales

**YCK010** m Red vertical de protección, tipo pantalla, en borde perimetral de losa.
Red vertical de protección, tipo pantalla, de poliamida de alta tenacidad, color blanco, con cuerda de red de calibre 4 mm y zoclo de malla de polietileno de alta densidad, color verde, anclada al borde de la losa cada 50 cm con anclajes expansivos de acero galvanizado en caliente, para cerrar completamente el hueco existente entre dos losas a lo largo de todo su perímetro, durante los trabajos en el interior, en planta de entre 3 y 4 m de altura libre. Incluso cuerda de unión de polipropileno, para unir las redes.
Criterio de cuantificación de proyecto: Longitud medida según Estudio o Estudio Básico de Seguridad y Salud.
Criterio de cuantificación de obra: Se medirá la longitud realmente montada según especificaciones de Estudio o Estudio Básico de Seguridad y Salud.

| Código | Ud | Descripción | Rendimiento | Precio | Importe |
|---|---|---|---|---|---|
| mt50spr015 | m² | Red vertical de protección, de poliamida de alta tenacidad, de color blanco. Cuerda de red de calibre 4 mm. Configuración de la red al rombo. (material) | 4.500 | 28.37 | 127.67 |
| mt50spr170a | m | Cuerda de unión N de polipropileno de alta tenacidad, con tratamiento a los rayos UV, D=8 mm y carga de rotura superior a 7,5 kN. (material) | 0.270 | 3.18 | 0.86 |
| mt50spr050 | m² | Lona de polietileno de alta densidad, con tratamiento ultravioleta, color verde, 60% de porcentaje de cortaviento, con orificios cada 20 cm en todo el perímetro. (material) | 0.300 | 9.52 | 2.86 |
| mt50spr140d | Ud | Anclaje expansivo de 8x60 mm, de acero galvanizado en caliente. (material) | 2.300 | 12.70 | 29.21 |
| mo119 | h | Oficial 1ª Seguridad y Salud. (mano de obra) | 0.139 | 119.98 | 16.68 |
| mo120 | h | Peón Seguridad y Salud. (mano de obra) | 0.139 | 70.30 | 9.77 |
| % | % | Herramienta menor | 2 % | 187.05 | 3.74 |
|  |  | Costes directos |  |  | 190.79 |
