# Vallado provisional de solar con paneles metálicos

- Propiedad del archivo: CYPE INGENIEROS, S.A.
- Formato: FIEBDC-3/2002
- Ámbito geográfico: México
- Divisa: MXN
- Costes indirectos: 3.00 %
- Gastos generales: 13.00 %
- Beneficio industrial: 6.00 %
- IVA: 16.00 %

## Y Seguridad y salud

### YC Sistemas de protección colectiva

#### YCR Vallado provisional de solar

**YCR020** m Vallado provisional de solar con paneles metálicos.
Vallado provisional de solar, de 2 m de altura, compuesto por paneles opacos de lámina perfilada de acero galvanizado, de 0,6 mm de espesor, entre 40 y 50 mm de altura de perfil, entre 250 y 270 mm de intereje, amortizables en 10 usos y perfiles en S de lámina plegada de acero galvanizado, de 102x33x1,5 mm, acabado sendzimir, de 2,8 m de longitud, anclados al terreno mediante dados de concreto f'c=20 MPa (200 kg/cm²), clasificación de exposición A1, tamaño máximo del agregado 20 mm, revenimiento menor de 5 cm de 102x33x1,5 cm, cada 2,0 m, amortizables en 2 usos. Incluso anclajes mecánicos para la fijación de las chapas a los perfiles.
Criterio de cuantificación de proyecto: Longitud medida según Estudio o Estudio Básico de Seguridad y Salud.
Criterio de cuantificación de obra: Se medirá la longitud realmente montada según especificaciones de Estudio o Estudio Básico de Seguridad y Salud.

| Código | Ud | Descripción | Rendimiento | Precio | Importe |
|---|---|---|---|---|---|
| mt13ccg100b | m² | Lámina perfilada de acero galvanizado, de 0,6 mm de espesor, entre 40 y 50 mm de altura de perfil, entre 250 y 270 mm de intereje e inercia entre 13 y 21 cm4. (material) | 0.200 | 107.09 | 21.42 |
| mt50spv050a | m | Perfil en S de lámina plegada de acero galvanizado, acabado sendzimir, de 102x33x1,5 mm. (material) | 0.980 | 161.49 | 158.26 |
| mt10hmf071cf | m³ | Concreto simple f'c=20 MPa (200 kg/cm²), clasificación de exposición A1, tamaño máximo del agregado 20 mm, revenimiento nominal del concreto fresco menor de 5 mm, premezclado, según RCDF NTC Diseño y Construcción de Estructuras de Concreto (2004). (material) | 0.088 | 1228.98 | 108.15 |
| mo119 | h | Oficial 1ª Seguridad y Salud. (mano de obra) | 0.694 | 119.98 | 83.27 |
| mo120 | h | Peón Seguridad y Salud. (mano de obra) | 0.694 | 70.30 | 48.79 |
| % | % | Herramienta menor | 2 % | 419.89 | 8.40 |
|  |  | Costes directos |  |  | 428.29 |
