# Baliza luminosa

- Propiedad del archivo: CYPE INGENIEROS, S.A.
- Formato: FIEBDC-3/2002
- Ámbito geográfico: México
- Divisa: MXN
- Costes indirectos: 3.00 %
- Gastos generales: 13.00 %
- Beneficio industrial: 6.00 %
- IVA: 16.00 %

## Y Seguridad y salud

### YS Señalización provisional de obras

#### YSB Balizamiento

**YSB015** Ud Baliza luminosa.
Suministro, montaje y desmontaje de baliza luminosa intermitente para señalización, de color ámbar, con lámpara Led, de 1,2 m de altura, amortizable en 10 usos, alimentada por 2 pilas de 6 V 4R25. Incluso mantenimiento en condiciones seguras durante todo el periodo de tiempo que se requiera.
Criterio de cuantificación de proyecto: Número de unidades previstas, según Estudio o Estudio Básico de Seguridad y Salud.
Criterio de cuantificación de obra: Se medirá el número de unidades realmente colocadas según especificaciones de Estudio o Estudio Básico de Seguridad y Salud.

| Código | Ud | Descripción | Rendimiento | Precio | Importe |
|---|---|---|---|---|---|
| mt50bal040b | Ud | Baliza luminosa intermitente para señalización, de color ámbar, con lámpara Led y enganche metálico para soporte. (material) | 0.100 | 378.21 | 37.82 |
| mt50bal041a | Ud | Pila de 6V tipo 4R25 estándar. (material) | 2.000 | 97.25 | 194.50 |
| mo120 | h | Peón Seguridad y Salud. (mano de obra) | 0.139 | 71.46 | 9.93 |
| % | % | Herramienta menor | 2 % | 242.25 | 4.85 |
|  |  | Costes directos |  |  | 247.10 |
