# Relleno localizado con material de drenaje

- Propiedad del archivo: CYPE Ingenieros S.A.
- Formato: FIEBDC-3/2016
- Programa: Generador de precios de la construcción. CYPE Ingenieros, S.A.
- Fecha: 24/05/2024
- Ámbito geográfico: México
- Divisa: MXN
- Costes indirectos: 3 %
- Gastos generales: 13 %
- Beneficio industrial: 6 %
- IVA: 16 %

## A Acondicionamiento del terreno

### AU Drenajes

#### AUR Rellenos

**AUR030** m³ Relleno localizado con material de drenaje.
Relleno localizado con grava filtrante clasificada, en trasdós de muro, para drenaje de las aguas procedentes de lluvia, con el fin de evitar encharcamientos y el sobreempuje hidrostático contra las estructuras de contención, y compactación en capas sucesivas de 20 cm de espesor máximo con pisón vibrante de guiado manual.
Criterio de valoración económica: El precio no incluye la red de drenaje.
Incluye: Descarga a pie de obra de los agregados a utilizar en los trabajos de relleno. Replanteo general y de niveles. Extendido del material de relleno en capas de espesor uniforme. Humectación o desecación de cada capa. Compactación.
Criterio de cuantificación de proyecto: Volumen medido sobre los planos de perfiles transversales del Proyecto, que definen el movimiento de tierras a realizar en obra.
Criterio de cuantificación de obra: Se medirá, en perfil compactado, el volumen realmente ejecutado según especificaciones de Proyecto, sin incluir los incrementos por excesos de excavación no autorizados.

| Código | Ud | Descripción | Rendimiento | Precio | Importe |
|---|---|---|---|---|---|
| mt01ard030a | t | Grava filtrante clasificada. (material) | 1.5 | 358.29 | 537.435 |
| mt08aaa010a | m³ | Agua. (material) | 0.008 | 22.73 | 0.182 |
| mq01pan070b | h | Mini pala cargadora sobre ruedas, de 52 kW/1 m³ kW. (maquinaria) | 0.028 | 568.71 | 15.924 |
| mq02rop020 | h | Pisón vibrante de guiado manual, de 80 kg, con placa de 30x30 cm, tipo rana. (maquinaria) | 0.417 | 60.57 | 25.258 |
| mo113 | h | Cabo albañil. (mano de obra) | 0.527 | 70.3 | 37.048 |
| % | % | Herramienta menor | 2 % | 615.847 | 12.317 |
|  |  | Costes directos |  |  | 628.164 |

Residuos:
- colocación: mt01ard030a Grava filtrante clasificada; factor de residuo 0.00428999

## Recursos

**mt01ard030a** t Grava filtrante clasificada
Datos técnicos: Coste energético 75.000 MJ; Emisión de CO2 4.000 kg; Código LER 01 04 08; Masa del elemento 1000 kg; Volumen 0.666667 m3

**mt08aaa010a** m³ Agua
Datos técnicos: Coste energético 60.000 MJ; Emisión de CO2 30.000 kg
