# Cuneta con módulos de drenaje de polipropileno

- Propiedad del archivo: CYPE Ingenieros S.A.
- Formato: FIEBDC-3/2016
- Programa: Generador de precios de la construcción. CYPE Ingenieros, S.A.
- Fecha: 02/11/2025
- Ámbito geográfico: México
- Divisa: MXN
- Costes indirectos: 3 %
- Gastos generales: 13 %
- Beneficio industrial: 6 %
- IVA: 16 %

## A Acondicionamiento del terreno

### AU Drenajes

#### AUU Cunetas

**AUU010** m Cuneta con módulos de drenaje de polipropileno.
Cuneta drenante formada por geotextil de polipropileno, (300 g/m²), fijación con piquetas de anclaje, en el fondo de la cuneta; sobre el que se apoyan módulos rectangulares de drenaje de polipropileno con estructura tridimensional hueca, con un porcentaje de huecos del 95%, de 400x450x680 mm, resistencia a compresión 20 t/m², capacidad de drenaje horizontal 690 l/(m²·min), revestidos con geotextil de polipropileno, (120 g/m²).
Criterio de valoración económica: El precio no incluye la excavación, el perfilado ni el relleno con material de drenaje.
Incluye: Replanteo. Colocación del geotextil. Colocación de las piquetas de anclaje. Colocación del geotextil. Colocación de los módulos.
Criterio de cuantificación de proyecto: Longitud medida según documentación gráfica de Proyecto.
Criterio de cuantificación de obra: Se medirá la longitud realmente ejecutada según especificaciones de Proyecto.

| Código | Ud | Descripción | Rendimiento | Precio | Importe |
|---|---|---|---|---|---|
| mt14gso030dgvc | m² | Geotextil no tejido sintético, termosoldado, de polipropileno, con una resistencia a la tracción longitudinal de 22 kN/m, una resistencia a la tracción transversal de 25 kN/m, una apertura de cono a la prueba de perforación dinámica según ISO 13433 inferior a 8 mm, resistencia CBR a punzonamiento 1,1 kN y una masa superficial de 300 g/m². (material) | 4 | 77.16 | 308.640 |
| mt48mae015a | Ud | Piqueta de anclaje de acero corrugado, en forma de U, de 200x80x200 mm y 8 mm de diámetro. (material) | 4 | 15.01 | 60.040 |
| mt11cun150aa | Ud | Módulo rectangular de drenaje de polipropileno con estructura tridimensional hueca, con un porcentaje de huecos del 95%, de 400x450x680 mm, resistencia a compresión 20 t/m², capacidad de drenaje horizontal 690 l/(m²·min). (material) | 1.47 | 394.95 | 580.577 |
| mt14gso030aaae | m² | Geotextil no tejido sintético, termosoldado, de polipropileno, con una resistencia a la tracción longitudinal de 8 kN/m, una resistencia a la tracción transversal de 10,1 kN/m, una apertura de cono a la prueba de perforación dinámica según ISO 13433 inferior a 40 mm, resistencia CBR a punzonamiento 0,3 kN y una masa superficial de 120 g/m². (material) | 2.65 | 30.58 | 81.037 |
| mo041 | h | Oficial albañil de obra civil. (mano de obra) | 0.375 | 127.32 | 47.745 |
| mo087 | h | Ayudante albañil de obra civil. (mano de obra) | 0.236 | 77.51 | 18.292 |
| % | % | Herramienta menor | 2 % | 1096.331 | 21.927 |
|  |  | Costes directos |  |  | 1118.258 |

Residuos:
- colocación: mt14gso030dgvc; factor de residuo 0.035
- colocación: mt48mae015a Piqueta de anclaje de acero corrugado, en forma de U, de 200x80x200 mm y 8 mm de diámetro; factor de residuo 0.025
- colocación: mt11cun150aa; factor de residuo 0.0254812
- colocación: mt14gso030aaae; factor de residuo 0.07

## Recursos

**mt14gso030dgvc** m² Geotextil no tejido sintético
Datos técnicos: Coste energético 40.235 MJ; Emisión de CO2 1.339 kg; Código LER 17 06 04; Masa del elemento 0.3 kg; Volumen 0.0005 m3
Residuos:
- embalaje: re170203 Plástico. (componente de residuo); rendimiento 0.034 kg; Código LER 17 02 03; Masa del elemento 1 kg; Volumen 0.001667 m3

**mt48mae015a** Ud Piqueta de anclaje de acero corrugado, en forma de U, de 200x80x200 mm y 8 mm de diámetro
Datos técnicos: Coste energético 2.417 MJ; Emisión de CO2 0.101 kg; Código LER 17 04 05; Masa del elemento 0.19 kg; Volumen 0.00009 m3

**mt11cun150aa** Ud Módulo rectangular de drenaje de polipropileno con estructura tridimensional hueca
Datos técnicos: Coste energético 604.065 MJ; Emisión de CO2 18.946 kg; Código LER 17 02 03; Masa del elemento 6.5 kg; Volumen 0.010833 m3
Residuos:
- embalaje: re150101 Envases de papel y cartón. (componente de residuo); rendimiento 0.036 kg; Código LER 15 01 01; Masa del elemento 1 kg; Volumen 0.001333 m3

**mt14gso030aaae** m² Geotextil no tejido sintético
Datos técnicos: Coste energético 17.113 MJ; Emisión de CO2 0.585 kg; Código LER 17 06 04; Masa del elemento 0.12 kg; Volumen 0.0002 m3
Residuos:
- embalaje: re170203 Plástico; rendimiento 0.024 kg
