# Demolición de pavimento de aglomerado asfáltico

- Propiedad del archivo: CYPE Ingenieros S.A.
- Formato: FIEBDC-3/2016
- Programa: Generador de precios de la construcción. CYPE Ingenieros, S.A.
- Fecha: 07/10/2024
- Ámbito geográfico: México
- Divisa: MXN
- Costes indirectos: 3 %
- Gastos generales: 13 %
- Beneficio industrial: 6 %
- IVA: 16 %

## D Demoliciones

### DM Firmes y pavimentos

#### DMF Asfálticos

**DMF010** m² Demolición de pavimento de aglomerado asfáltico.
Demolición de pavimento de aglomerado asfáltico de 15 cm de espesor medio, con martillo neumático, y carga manual sobre camión o contenedor.
Criterio de valoración económica: El precio no incluye la demolición de la base soporte.
Incluye: Replanteo de la superficie a demoler. Demolición del elemento. Fragmentación de los escombros en piezas manejables. Retirada y acopio de escombros. Limpieza de los restos de obra. Carga manual de escombros sobre camión o contenedor.
Criterio de cuantificación de proyecto: Superficie medida según documentación gráfica de Proyecto.
Criterio de cuantificación de obra: Se medirá la superficie realmente demolida según especificaciones de Proyecto.

| Código | Ud | Descripción | Rendimiento | Precio | Importe |
|---|---|---|---|---|---|
| mq05mai030 | h | Martillo neumático. (maquinaria) | 0.124 | 70.4 | 8.730 |
| mq05pdm110 | h | Compresor portátil diesel media presión 10 m³/min. (maquinaria) | 0.062 | 119.41 | 7.403 |
| mo041 | h | Oficial albañil de obra civil. (mano de obra) | 0.056 | 121.97 | 6.830 |
| mo087 | h | Ayudante albañil de obra civil. (mano de obra) | 0.137 | 74.26 | 10.174 |
| % | % | Herramienta menor | 2 % | 33.137 | 0.663 |
|  |  | Costes directos |  |  | 33.800 |

Residuos:
- demolición: ruo170302 Mezclas bituminosas distintas de las especificadas en el código 17 03 01. (componente de residuo); rendimiento 315 kg; Código LER 17 03 02; Masa del elemento 1 kg; Volumen 0.001 m3
