# Demolición de andador de terrazo

- Propiedad del archivo: CYPE Ingenieros S.A.
- Formato: FIEBDC-3/2016
- Programa: Generador de precios de la construcción. CYPE Ingenieros, S.A.
- Fecha: 24/05/2024
- Ámbito geográfico: México
- Divisa: MXN
- Costes indirectos: 3 %
- Gastos generales: 13 %
- Beneficio industrial: 6 %
- IVA: 16 %

## D Demoliciones

### DM Firmes y pavimentos

#### DMX Andadores y pavimentos

**DMX080** m² Demolición de andador de terrazo.
Demolición de andador de baldosas de terrazo, con medios con martillo neumático, y carga mecánica sobre camión o contenedor.
Criterio de valoración económica: El precio incluye el picado del material adhesivo, pero no incluye la demolición de la base soporte.
Incluye: Demolición del elemento. Fragmentación de los escombros en piezas manejables. Retirada y acopio de escombros. Limpieza de los restos de obra. Carga mecánica de escombros sobre camión o contenedor.
Criterio de cuantificación de proyecto: Superficie medida según documentación gráfica de Proyecto.
Criterio de cuantificación de obra: Se medirá la superficie realmente demolida según especificaciones de Proyecto.

| Código | Ud | Descripción | Rendimiento | Precio | Importe |
|---|---|---|---|---|---|
| mq05mai030 | h | Martillo neumático. (maquinaria) | 0.219 | 70.62 | 15.466 |
| mq05pdm010a | h | Compresor portátil eléctrico 2 m³/min de caudal. (maquinaria) | 0.11 | 65.94 | 7.253 |
| mq01ret010 | h | Miniretrocargadora sobre ruedas de 15 kW. (maquinaria) | 0.01 | 708.73 | 7.087 |
| mo112 | h | Peón albañil. (mano de obra) | 0.145 | 71.45 | 10.360 |
| mo113 | h | Cabo albañil. (mano de obra) | 0.104 | 70.3 | 7.311 |
| % | % | Herramienta menor | 2 % | 47.477 | 0.950 |
|  |  | Costes directos |  |  | 48.427 |

Residuos:
- demolición: ruo170101 Hormigón (hormigones, morteros y prefabricados). (componente de residuo); rendimiento 126 kg; Código LER 17 01 01; Masa del elemento 1 kg; Volumen 0.000667 m3
- demolición: ruo010409 Residuos de arena y arcillas. (componente de residuo); rendimiento 1 kg; Código LER 01 04 09; Masa del elemento 1 kg; Volumen 0.000625 m3
