# Demolición de andador de baldosas de caucho

- Propiedad del archivo: CYPE Ingenieros S.A.
- Formato: FIEBDC-3/2016
- Programa: Generador de precios de la construcción. CYPE Ingenieros, S.A.
- Fecha: 24/05/2024
- Ámbito geográfico: México
- Divisa: MXN
- Costes indirectos: 3 %
- Gastos generales: 13 %
- Beneficio industrial: 6 %
- IVA: 16 %

## D Demoliciones

### DM Firmes y pavimentos

#### DMX Andadores y pavimentos

**DMX100** m² Demolición de andador de baldosas de caucho.
Demolición de andador de baldosas de caucho, con martillo neumático, y carga manual sobre camión o contenedor.
Criterio de valoración económica: El precio no incluye la demolición de la base soporte.
Incluye: Demolición del elemento. Fragmentación de los escombros en piezas manejables. Retirada y acopio de escombros. Limpieza de los restos de obra. Carga manual de escombros sobre camión o contenedor.
Criterio de cuantificación de proyecto: Superficie medida según documentación gráfica de Proyecto.
Criterio de cuantificación de obra: Se medirá la superficie realmente demolida según especificaciones de Proyecto.

| Código | Ud | Descripción | Rendimiento | Precio | Importe |
|---|---|---|---|---|---|
| mq05mai030 | h | Martillo neumático. (maquinaria) | 0.083 | 70.62 | 5.861 |
| mq05pdm110 | h | Compresor portátil diesel media presión 10 m³/min. (maquinaria) | 0.083 | 119.77 | 9.941 |
| mo112 | h | Peón albañil. (mano de obra) | 0.104 | 71.45 | 7.431 |
| mo113 | h | Cabo albañil. (mano de obra) | 0.104 | 70.3 | 7.311 |
| % | % | Herramienta menor | 2 % | 30.544 | 0.611 |
|  |  | Costes directos |  |  | 31.155 |
