# Acero para concreto

- Propiedad del archivo: CYPE Ingenieros S.A.
- Formato: FIEBDC-3/2016
- Programa: Generador de precios de la construcción. CYPE Ingenieros, S.A.
- Fecha: 07/10/2024
- Ámbito geográfico: México
- Divisa: MXN
- Costes indirectos: 3 %
- Gastos generales: 13 %
- Beneficio industrial: 6 %
- IVA: 16 %

## E Estructuras

### EN Concretos, aceros y cimbras

#### ENA Aceros

**ENA010** kg Acero para concreto.
Acero fy=4200 kg/cm² para habilitado del acero (corte y doblez) en planta industrial y armado del acero en columna. Incluso alambre de atar y separadores.
Incluye: Corte y doblado del armado. Montaje y colocación del armado. Sujeción del armado.
Criterio de cuantificación de proyecto: Peso teórico calculado según documentación gráfica de Proyecto.
Criterio de cuantificación de obra: Se calculará el peso teórico del armado ejecutada según especificaciones de Proyecto.

| Código | Ud | Descripción | Rendimiento | Precio | Importe |
|---|---|---|---|---|---|
| mt07sep010ac | Ud | Separador homologado de plástico, para armados de columnas de varios diámetros. (material) | 0.1 | 1.27 | 0.127 |
| mt07aco080a | kg | Acero fy=4200 kg/cm², de varios diámetros, según NMX-C-407-ONNCCE. (material) | 1 | 12.67 | 12.670 |
| mt08var050 | kg | Alambre galvanizado para atar, de 1,30 mm de diámetro. (material) | 0.005 | 22.52 | 0.113 |
| mo043 | h | Oficial fierrero. (mano de obra) | 0.01 | 126.93 | 1.269 |
| mo090 | h | Ayudante fierrero. (mano de obra) | 0.01 | 77.23 | 0.772 |
| % | % | Herramienta menor | 2 % | 14.951 | 0.299 |
|  |  | Costes directos |  |  | 15.250 |

Residuos:
- colocación: mt07aco080a Acero fy=4200 kg/cm², de varios diámetros, según NMX-C-407-ONNCCE; factor de residuo 0.01386
- colocación: mt08var050 Alambre galvanizado para atar, de 1,30 mm de diámetro; factor de residuo 0.0038

## Recursos

**mt07sep010ac** Ud Separador homologado de plástico, para armados de columnas de varios diámetros
Datos técnicos: Coste energético 1.105 MJ; Emisión de CO2 0.114 kg
Residuos:
- embalaje: re150101 Envases de papel y cartón. (componente de residuo); rendimiento 0.072 kg; Código LER 15 01 01; Masa del elemento 1 kg; Volumen 0.001333 m3

**mt07aco080a** kg Acero fy=4200 kg/cm², de varios diámetros, según NMX-C-407-ONNCCE
Datos técnicos: Coste energético 9.830 MJ; Emisión de CO2 0.510 kg; Código LER 17 04 05; Masa del elemento 1 kg; Volumen 0.000476 m3

**mt08var050** kg Alambre galvanizado para atar, de 1,30 mm de diámetro
Datos técnicos: Coste energético 25.100 MJ; Emisión de CO2 2.560 kg; Código LER 17 04 05; Masa del elemento 1 kg; Volumen 0.000476 m3
