# Pieza para tubo de fundición dúctil

- Propiedad del archivo: CYPE Ingenieros S.A.
- Formato: FIEBDC-3/2016
- Programa: Generador de precios de la construcción. CYPE Ingenieros, S.A.
- Fecha: 24/05/2024
- Ámbito geográfico: México
- Divisa: MXN
- Costes indirectos: 3 %
- Gastos generales: 13 %
- Beneficio industrial: 6 %
- IVA: 16 %

## I Instalaciones

### IU Urbanas

#### IUA Redes de agua potable

**IUA015** Ud Pieza para tubo de fundición dúctil.
Codo 11° 15' de fundición dúctil con dos bridas, de 60 mm de diámetro nominal.
Incluye: Replanteo. Montaje y conexionado.
Criterio de cuantificación de proyecto: Número de unidades previstas, según documentación gráfica de Proyecto.
Criterio de cuantificación de obra: Se medirá el número de unidades realmente ejecutadas según especificaciones de Proyecto.

| Código | Ud | Descripción | Rendimiento | Precio | Importe |
|---|---|---|---|---|---|
| mt37tfd013aaa | Ud | Codo 11° 15' de fundición dúctil con dos bridas, de 60 mm de diámetro nominal. (material) | 1 | 750.56 | 750.560 |
| mo008 | h | Oficial plomero. (mano de obra) | 0.139 | 123.28 | 17.136 |
| mo107 | h | Ayudante plomero. (mano de obra) | 0.139 | 72.91 | 10.134 |
| % | % | Herramienta menor | 2 % | 777.830 | 15.557 |
|  |  | Costes directos |  |  | 793.387 |
