# Pieza para tubo de PVC

- Propiedad del archivo: CYPE Ingenieros S.A.
- Formato: FIEBDC-3/2016
- Programa: Generador de precios de la construcción. CYPE Ingenieros, S.A.
- Fecha: 24/05/2024
- Ámbito geográfico: México
- Divisa: MXN
- Costes indirectos: 3 %
- Gastos generales: 13 %
- Beneficio industrial: 6 %
- IVA: 16 %

## I Instalaciones

### IU Urbanas

#### IUA Redes de agua potable

**IUA031** Ud Pieza para tubo de PVC.
Conector para unión Gibault de fundición dúctil, para tubos de PVC con unión con junta elástica de 110 mm de diámetro exterior, PN=16 atm, acabado con pintura epoxi, con tuercas y arandelas de acero cincado y juntas elásticas de caucho nitrilo.
Incluye: Replanteo. Montaje y conexionado.
Criterio de cuantificación de proyecto: Número de unidades previstas, según documentación gráfica de Proyecto.
Criterio de cuantificación de obra: Se medirá el número de unidades realmente ejecutadas según especificaciones de Proyecto.

| Código | Ud | Descripción | Rendimiento | Precio | Importe |
|---|---|---|---|---|---|
| mt37tvq100a | Ud | Conector para unión Gibault de fundición dúctil, para tubos de PVC con unión con junta elástica de 110 mm de diámetro exterior, PN=16 atm, acabado con pintura epoxi, con tuercas y arandelas de acero cincado y juntas elásticas de caucho nitrilo. (material) | 1 | 719.58 | 719.580 |
| mo008 | h | Oficial plomero. (mano de obra) | 0.215 | 123.28 | 26.505 |
| mo107 | h | Ayudante plomero. (mano de obra) | 0.215 | 72.91 | 15.676 |
| % | % | Herramienta menor | 2 % | 761.761 | 15.235 |
|  |  | Costes directos |  |  | 776.996 |

## Recursos

**mt37tvq100a** Ud Conector para unión Gibault de fundición dúctil
Datos técnicos: Coste energético 42.926 MJ; Emisión de CO2 2.734 kg
Residuos:
- embalaje: re150101 Envases de papel y cartón. (componente de residuo); rendimiento 0.072 kg; Código LER 15 01 01; Masa del elemento 1 kg; Volumen 0.001333 m3
