# Celda modular

- Propiedad del archivo: CYPE Ingenieros S.A.
- Formato: FIEBDC-3/2016
- Programa: Generador de precios de la construcción. CYPE Ingenieros, S.A.
- Fecha: 24/05/2024
- Ámbito geográfico: México
- Divisa: MXN
- Costes indirectos: 3 %
- Gastos generales: 13 %
- Beneficio industrial: 6 %
- IVA: 16 %

## I Instalaciones

### IU Urbanas

#### IUC Centros de transformación

**IUC020** Ud Celda modular.
Celda de seccionamiento, de 24 kV de tensión asignada, 400 A de intensidad nominal, 450x735x1740 mm, con aislamiento integral de SF6, formada por cuerpo metálico, embarrado de cobre e interruptor tripolar. Incluso accesorios necesarios para su correcta instalación.
Incluye: Montaje, conexionado y comprobación de su correcto funcionamiento.
Criterio de cuantificación de proyecto: Número de unidades previstas, según documentación gráfica de Proyecto.
Criterio de cuantificación de obra: Se medirá el número de unidades realmente ejecutadas según especificaciones de Proyecto.

| Código | Ud | Descripción | Rendimiento | Precio | Importe |
|---|---|---|---|---|---|
| mt35amt030a | Ud | Celda de seccionamiento, de 24 kV de tensión asignada, 400 A de intensidad nominal, 450x735x1740 mm, con aislamiento integral de SF6, formada por cuerpo metálico, embarrado de cobre e interruptor tripolar. (material) | 1 | 167972.86 | 167972.860 |
| mo003 | h | Oficial electricista. (mano de obra) | 2.777 | 123.28 | 342.349 |
| mo102 | h | Ayudante electricista. (mano de obra) | 2.777 | 72.91 | 202.471 |
| % | % | Herramienta menor | 2 % | 168517.680 | 3370.354 |
|  |  | Costes directos |  |  | 171888.034 |

## Recursos

**mt35amt030a** Ud Celda de seccionamiento
Datos técnicos: Coste energético 2685.254 MJ; Emisión de CO2 113.426 kg
Residuos:
- embalaje: re150101 Envases de papel y cartón. (componente de residuo); rendimiento 2.143 kg; Código LER 15 01 01; Masa del elemento 1 kg; Volumen 0.001333 m3
