# Línea aérea de alumbrado público

- Propiedad del archivo: CYPE Ingenieros S.A.
- Formato: FIEBDC-3/2016
- Programa: Generador de precios de la construcción. CYPE Ingenieros, S.A.
- Fecha: 24/05/2024
- Ámbito geográfico: México
- Divisa: MXN
- Costes indirectos: 3 %
- Gastos generales: 13 %
- Beneficio industrial: 6 %
- IVA: 16 %

## I Instalaciones

### IU Urbanas

#### IUP Redes de alumbrado público

**IUP100** m Línea aérea de alumbrado público.
Línea aérea de alumbrado público formada por cable multipolar RZ, con conductores de cobre de 4x16 mm² de sección, reacción al fuego clase Fca, siendo su tensión asignada de 0,6/1 kV. Incluso accesorios y elementos de sujeción. Totalmente montada, conexionada y probada.
Incluye: Replanteo. Tendido y fijación del cable. Conexionado del cable.
Criterio de cuantificación de proyecto: Longitud medida según documentación gráfica de Proyecto.
Criterio de cuantificación de obra: Se medirá la longitud realmente ejecutada según especificaciones de Proyecto.

| Código | Ud | Descripción | Rendimiento | Precio | Importe |
|---|---|---|---|---|---|
| mt35cun300h | m | Cable multipolar RZ, siendo su tensión asignada de 0,6/1 kV, reacción al fuego clase Fca según UNE-EN 50575, con conductor de cobre clase 2 de 4x16 mm² de sección, con aislamiento de polietileno reticulado (R). Según UNE 21030-2. (material) | 1 | 340.64 | 340.640 |
| mt35www010 | Ud | Material auxiliar para instalaciones eléctricas. (material) | 1 | 43.61 | 43.610 |
| mo003 | h | Oficial electricista. (mano de obra) | 0.069 | 123.28 | 8.506 |
| mo102 | h | Ayudante electricista. (mano de obra) | 0.069 | 72.91 | 5.031 |
| % | % | Herramienta menor | 2 % | 397.787 | 7.956 |
|  |  | Costes directos |  |  | 405.743 |

Residuos:
- colocación: mt35cun300h; factor de residuo 0.011

## Recursos

**mt35cun300h** m Cable multipolar RZ
Datos técnicos: Coste energético 23.448 MJ; Emisión de CO2 0.517 kg; Código LER 17 04 11; Masa del elemento 0.635 kg; Volumen 0.000423 m3
Residuos:
- embalaje: re150101 Envases de papel y cartón. (componente de residuo); rendimiento 0.078 kg; Código LER 15 01 01; Masa del elemento 1 kg; Volumen 0.001333 m3
