# Conductor aislado de tierra de alumbrado público

- Propiedad del archivo: CYPE Ingenieros S.A.
- Formato: FIEBDC-3/2016
- Programa: Generador de precios de la construcción. CYPE Ingenieros, S.A.
- Fecha: 24/05/2024
- Ámbito geográfico: México
- Divisa: MXN
- Costes indirectos: 3 %
- Gastos generales: 13 %
- Beneficio industrial: 6 %
- IVA: 16 %

## I Instalaciones

### IU Urbanas

#### IUP Redes de alumbrado público

**IUP040** m Conductor aislado de tierra de alumbrado público.
Conductor aislado de tierra de alumbrado público formado por cable unipolar H07Z1-K (AS), reacción al fuego clase B2ca-s1a,d1,a1, con conductor multifilar de cobre clase 5 (-K) de 16 mm² de sección, con aislamiento de compuesto termoplástico a base de poliolefina libre de halógenos con baja emisión de humos y gases corrosivos (Z1). Incluso uniones realizadas con grapas y bornes de unión. Totalmente montado, conexionado y probado.
Incluye: Replanteo. Tendido del conductor aislado de tierra. Conexionado del conductor aislado de tierra.
Criterio de cuantificación de proyecto: Longitud medida según documentación gráfica de Proyecto.
Criterio de cuantificación de obra: Se medirá la longitud realmente ejecutada según especificaciones de Proyecto.

| Código | Ud | Descripción | Rendimiento | Precio | Importe |
|---|---|---|---|---|---|
| mt35cun020f | m | Cable unipolar H07Z1-K (AS), siendo su tensión asignada de 450/750 V, reacción al fuego clase B2ca-s1a,d1,a1 según UNE-EN 50575, con conductor multifilar de cobre clase 5 (-K) de 16 mm² de sección, con aislamiento de compuesto termoplástico a base de poliolefina libre de halógenos con baja emisión de humos y gases corrosivos (Z1). (material) | 1 | 125.24 | 125.240 |
| mt35www020 | Ud | Material auxiliar para instalaciones de toma de tierra. (material) | 0.1 | 33.89 | 3.389 |
| mo003 | h | Oficial electricista. (mano de obra) | 0.021 | 123.28 | 2.589 |
| mo102 | h | Ayudante electricista. (mano de obra) | 0.021 | 72.91 | 1.531 |
| % | % | Herramienta menor | 2 % | 132.749 | 2.655 |
|  |  | Costes directos |  |  | 135.404 |

Residuos:
- colocación: mt35cun020f; factor de residuo 0.0124061

## Recursos

**mt35cun020f** m Cable unipolar H07Z1-K (AS)
Datos técnicos: Coste energético 21.720 MJ; Emisión de CO2 1.270 kg; Código LER 17 04 11; Masa del elemento 0.165 kg; Volumen 0.00011 m3
Residuos:
- embalaje: re150101 Envases de papel y cartón. (componente de residuo); rendimiento 0.075 kg; Código LER 15 01 01; Masa del elemento 1 kg; Volumen 0.001333 m3
