# Cuadro de protección y control de alumbrado público

- Propiedad del archivo: CYPE Ingenieros S.A.
- Formato: FIEBDC-3/2016
- Programa: Generador de precios de la construcción. CYPE Ingenieros, S.A.
- Fecha: 24/05/2024
- Ámbito geográfico: México
- Divisa: MXN
- Costes indirectos: 3 %
- Gastos generales: 13 %
- Beneficio industrial: 6 %
- IVA: 16 %

## I Instalaciones

### IU Urbanas

#### IUP Redes de alumbrado público

**IUP110** Ud Cuadro de protección y control de alumbrado público.
Cuadro de protección y control de alumbrado público, formado por caja de superficie de poliéster, de 800x250x1000 mm, con grado de protección IP66, color gris RAL 7035; 1 interruptor general automático (IGA), de 40 A de intensidad nominal, tetrapolar (4P); 1 contactor; 2 interruptores automáticos magnetotérmicos, uno por cada circuito; 2 interruptores diferenciales, uno por cada circuito; y 1 interruptor automático magnetotérmico, 1 interruptor diferencial, 1 célula fotoeléctrica y 1 interruptor horario programable para el circuito de control. Incluso elementos de fijación, regletas de conexión y cuantos accesorios sean necesarios para su correcta instalación. Totalmente montado, conexionado y probado.
Incluye: Replanteo. Colocación de la caja para el cuadro. Conexionado. Montaje de los componentes.
Criterio de cuantificación de proyecto: Número de unidades previstas, según documentación gráfica de Proyecto.
Criterio de cuantificación de obra: Se medirá el número de unidades realmente ejecutadas según especificaciones de Proyecto.

| Código | Ud | Descripción | Rendimiento | Precio | Importe |
|---|---|---|---|---|---|
| mt35cgm100l | Ud | Caja de superficie con puerta opaca, de 800x250x1000 mm, fabricada en poliéster, con grado de protección IP66, color gris RAL 7035. (material) | 1 | 16362.03 | 16362.030 |
| mt35cgm021aceal | Ud | Interruptor general automático (IGA), de 4 módulos, tetrapolar (4P), con 10 kA de poder de corte, de 40 A de intensidad nominal, curva C, incluso accesorios de montaje. (material) | 1 | 3427.8 | 3427.800 |
| mt35cgm021bbbab | Ud | Interruptor automático magnetotérmico, de 2 módulos, bipolar (2P), con 6 kA de poder de corte, de 10 A de intensidad nominal, curva C, incluso accesorios de montaje. (material) | 2 | 366.41 | 732.820 |
| mt35cgm029ag | Ud | Interruptor diferencial instantáneo, 2P/25A/300mA, de 2 módulos, incluso accesorios de montaje. (material) | 1 | 2687.92 | 2687.920 |
| mt35cgm080a | Ud | Interruptor crepuscular con célula fotoeléctrica, incluso accesorios de montaje. (material) | 1 | 5154.11 | 5154.110 |
| mt35cgm090a | Ud | Interruptor horario programable. (material) | 1 | 4345.2 | 4345.200 |
| mt35cgm070a | Ud | Contactor de maniobra, de 40 A de intensidad nominal, tetrapolar (4P), de 4 módulos, incluso accesorios de montaje. Según IEC 60947-4. (material) | 1 | 1853.01 | 1853.010 |
| mt35cgm021bbeah | Ud | Interruptor automático magnetotérmico, de 4 módulos, tetrapolar (4P), con 6 kA de poder de corte, de 25 A de intensidad nominal, curva C, incluso accesorios de montaje. (material) | 2 | 2321.09 | 4642.180 |
| mt35cgm031ag | Ud | Interruptor diferencial instantáneo, 4P/25A/300mA, de 4 módulos, incluso accesorios de montaje. (material) | 2 | 4173.68 | 8347.360 |
| mt35www010 | Ud | Material auxiliar para instalaciones eléctricas. (material) | 2 | 43.61 | 87.220 |
| mo003 | h | Oficial electricista. (mano de obra) | 1.944 | 123.28 | 239.656 |
| mo102 | h | Ayudante electricista. (mano de obra) | 1.5 | 72.91 | 109.365 |
| % | % | Herramienta menor | 2 % | 47988.671 | 959.773 |
|  |  | Costes directos |  |  | 48948.444 |

## Recursos

**mt35cgm021aceal** Ud Interruptor general automático (IGA)
Datos técnicos: Coste energético 46.982 MJ; Emisión de CO2 2.501 kg
Residuos:
- embalaje: re150101 Envases de papel y cartón. (componente de residuo); rendimiento 0.036 kg; Código LER 15 01 01; Masa del elemento 1 kg; Volumen 0.001333 m3

**mt35cgm021bbbab** Ud Interruptor automático magnetotérmico
Datos técnicos: Coste energético 14.106 MJ; Emisión de CO2 0.768 kg
Residuos:
- embalaje: re150101 Envases de papel y cartón; rendimiento 0.032 kg

**mt35cgm029ag** Ud Interruptor diferencial instantáneo, 2P/25A/300mA, de 2 módulos, incluso accesorios de montaje
Datos técnicos: Coste energético 14.108 MJ; Emisión de CO2 0.771 kg
Residuos:
- embalaje: re150101 Envases de papel y cartón; rendimiento 0.035 kg

**mt35cgm080a** Ud Interruptor crepuscular con célula fotoeléctrica, incluso accesorios de montaje
Datos técnicos: Coste energético 12.231 MJ; Emisión de CO2 0.675 kg
Residuos:
- embalaje: re150101 Envases de papel y cartón; rendimiento 0.038 kg

**mt35cgm090a** Ud Interruptor horario programable
Datos técnicos: Coste energético 15.706 MJ; Emisión de CO2 0.857 kg
Residuos:
- embalaje: re150101 Envases de papel y cartón; rendimiento 0.038 kg

**mt35cgm070a** Ud Contactor de maniobra
Datos técnicos: Coste energético 46.981 MJ; Emisión de CO2 2.500 kg
Residuos:
- embalaje: re150101 Envases de papel y cartón; rendimiento 0.034 kg

**mt35cgm021bbeah** Ud Interruptor automático magnetotérmico
Datos técnicos: Coste energético 46.981 MJ; Emisión de CO2 2.500 kg
Residuos:
- embalaje: re150101 Envases de papel y cartón; rendimiento 0.035 kg

**mt35cgm031ag** Ud Interruptor diferencial instantáneo, 4P/25A/300mA, de 4 módulos, incluso accesorios de montaje
Datos técnicos: Coste energético 23.501 MJ; Emisión de CO2 1.267 kg
Residuos:
- embalaje: re150101 Envases de papel y cartón; rendimiento 0.037 kg
