# Preinstalación de medidor de riego

- Propiedad del archivo: CYPE Ingenieros S.A.
- Formato: FIEBDC-3/2016
- Programa: Generador de precios de la construcción. CYPE Ingenieros, S.A.
- Fecha: 24/05/2024
- Ámbito geográfico: México
- Divisa: MXN
- Costes indirectos: 3 %
- Gastos generales: 13 %
- Beneficio industrial: 6 %
- IVA: 16 %

## I Instalaciones

### IU Urbanas

#### IUR Redes de riego

**IUR040** Ud Preinstalación de medidor de riego.
Preinstalación de medidor de riego de 2" DN 50 mm, colocado en armario prefabricado, conectado al ramal de acometida y al ramal de abastecimiento y distribución, formada por dos llaves de corte de esfera de latón niquelado; grifo de purga y válvula de retención. Incluso cerradura especial de cuadradillo y demás material auxiliar. Totalmente montada, conexionada y probada.
Criterio de valoración económica: El precio no incluye el medidor.
Incluye: Replanteo. Colocación y fijación de accesorios y piezas especiales.
Criterio de cuantificación de proyecto: Número de unidades previstas, según documentación gráfica de Proyecto.
Criterio de cuantificación de obra: Se medirá el número de unidades realmente ejecutadas según especificaciones de Proyecto.

| Código | Ud | Descripción | Rendimiento | Precio | Importe |
|---|---|---|---|---|---|
| mt37sve010g | Ud | Válvula de esfera de latón niquelado para roscar de 2". (material) | 2 | 736.21 | 1472.420 |
| mt37sgl010c | Ud | Grifo de purga de 25 mm. (material) | 1 | 124.13 | 124.130 |
| mt37svr010f | Ud | Válvula de retención de latón para roscar de 2". (material) | 1 | 513.89 | 513.890 |
| mt37cir010c | Ud | Armario de fibra de vidrio de 85x60x30 cm para alojar medidor individual de agua de 50 a 65 mm, provisto de cerradura especial de cuadradillo. (material) | 1 | 2387.58 | 2387.580 |
| mt37www010 | Ud | Material auxiliar para instalaciones hidrosanitarias. (material) | 1 | 26.17 | 26.170 |
| mo008 | h | Oficial plomero. (mano de obra) | 1.666 | 123.28 | 205.384 |
| mo107 | h | Ayudante plomero. (mano de obra) | 0.833 | 72.91 | 60.734 |
| % | % | Herramienta menor | 4 % | 4790.308 | 191.612 |
|  |  | Costes directos |  |  | 4981.920 |

## Recursos

**mt37sve010g** Ud Válvula de esfera de latón niquelado para roscar de 2"
Datos técnicos: Coste energético 1932.739 MJ; Emisión de CO2 129.861 kg
Residuos:
- embalaje: re150101 Envases de papel y cartón. (componente de residuo); rendimiento 0.072 kg; Código LER 15 01 01; Masa del elemento 1 kg; Volumen 0.001333 m3

**mt37sgl010c** Ud Grifo de purga de 25 mm
Datos técnicos: Coste energético 0.039 MJ; Emisión de CO2 0.061 kg
Residuos:
- embalaje: re150101 Envases de papel y cartón; rendimiento 0.072 kg

**mt37svr010f** Ud Válvula de retención de latón para roscar de 2"
Datos técnicos: Coste energético 1533.900 MJ; Emisión de CO2 103.075 kg
Residuos:
- embalaje: re150101 Envases de papel y cartón; rendimiento 0.072 kg
