# Preinstalación de medidor de riego

- Propiedad del archivo: CYPE Ingenieros S.A.
- Formato: FIEBDC-3/2016
- Programa: Generador de precios de la construcción. CYPE Ingenieros, S.A.
- Fecha: 24/05/2024
- Ámbito geográfico: México
- Divisa: MXN
- Costes indirectos: 3 %
- Gastos generales: 13 %
- Beneficio industrial: 6 %
- IVA: 16 %

## I Instalaciones

### IU Urbanas

#### IUR Redes de riego

**IUR040** Ud Preinstalación de medidor de riego.
Preinstalación de medidor de riego de 1/2" DN 15 mm, colocado en hornacina, conectado al ramal de acometida y al ramal de abastecimiento y distribución, formada por dos llaves de corte de esfera de latón niquelado; grifo de purga y válvula de retención. Incluso marco y tapa de fundición dúctil para registro y demás material auxiliar. Totalmente montada, conexionada y probada.
Criterio de valoración económica: El precio no incluye el medidor.
Incluye: Replanteo. Colocación y fijación de accesorios y piezas especiales.
Criterio de cuantificación de proyecto: Número de unidades previstas, según documentación gráfica de Proyecto.
Criterio de cuantificación de obra: Se medirá el número de unidades realmente ejecutadas según especificaciones de Proyecto.

| Código | Ud | Descripción | Rendimiento | Precio | Importe |
|---|---|---|---|---|---|
| mt37sve010b | Ud | Válvula de esfera de latón niquelado para roscar de 1/2". (material) | 2 | 92.48 | 184.960 |
| mt37sgl010a | Ud | Grifo de purga de 15 mm. (material) | 1 | 100.57 | 100.570 |
| mt37svr010a | Ud | Válvula de retención de latón para roscar de 1/2". (material) | 1 | 80.38 | 80.380 |
| mt37aar010a | Ud | Marco y tapa de fundición dúctil de 30x30 cm, según Compañía Suministradora. (material) | 1 | 326.2 | 326.200 |
| mt37www010 | Ud | Material auxiliar para instalaciones hidrosanitarias. (material) | 1 | 26.17 | 26.170 |
| mo008 | h | Oficial plomero. (mano de obra) | 1.111 | 123.28 | 136.964 |
| mo107 | h | Ayudante plomero. (mano de obra) | 0.555 | 72.91 | 40.465 |
| % | % | Herramienta menor | 4 % | 895.709 | 35.828 |
|  |  | Costes directos |  |  | 931.537 |

## Recursos

**mt37sve010b** Ud Válvula de esfera de latón niquelado para roscar de 1/2"
Datos técnicos: Coste energético 509.569 MJ; Emisión de CO2 34.281 kg
Residuos:
- embalaje: re150101 Envases de papel y cartón. (componente de residuo); rendimiento 0.072 kg; Código LER 15 01 01; Masa del elemento 1 kg; Volumen 0.001333 m3

**mt37sgl010a** Ud Grifo de purga de 15 mm
Datos técnicos: Coste energético 0.039 MJ; Emisión de CO2 0.061 kg
Residuos:
- embalaje: re150101 Envases de papel y cartón; rendimiento 0.072 kg

**mt37svr010a** Ud Válvula de retención de latón para roscar de 1/2"
Datos técnicos: Coste energético 625.531 MJ; Emisión de CO2 42.069 kg
Residuos:
- embalaje: re150101 Envases de papel y cartón; rendimiento 0.072 kg

**mt37aar010a** Ud Marco y tapa de fundición dúctil de 30x30 cm, según Compañía Suministradora
Datos técnicos: Coste energético 101.805 MJ; Emisión de CO2 6.403 kg
Residuos:
- embalaje: re150101 Envases de papel y cartón; rendimiento 0.072 kg
