# Registro de concreto simple "in situ"

- Propiedad del archivo: CYPE Ingenieros S.A.
- Formato: FIEBDC-3/2016
- Programa: Generador de precios de la construcción. CYPE Ingenieros, S.A.
- Fecha: 02/11/2025
- Ámbito geográfico: México
- Divisa: MXN
- Costes indirectos: 3 %
- Gastos generales: 13 %
- Beneficio industrial: 6 %
- IVA: 16 %

## I Instalaciones

### IU Urbanas

#### IUS Redes de saneamiento

**IUS072** Ud Registro de concreto simple "in situ".
Formación de registro de paso enterrada, de concreto simple "in situ" f'c=30 MPa (300 kg/cm²), clasificación de exposición D, tamaño máximo del agregado 20 mm, revenimiento de 5 a 10 cm, de dimensiones interiores 40x40x50 cm, sobre solera de concreto simple de 15 cm de espesor, formación de pendiente mínima del 2%, con el mismo tipo de concreto, cerrada superiormente con marco y tapa de fundición carga de rotura 125 kN; previa excavación con medios manuales y posterior relleno del trasdós con material granular. Incluso molde reutilizable de lámina metálica amortizable en 20 usos y colector de conexión de PVC, de tres entradas y una salida, con tapa de registro, para encuentros.
Incluye: Replanteo. Excavación con medios manuales. Eliminación de las tierras sueltas del fondo de la excavación. Colado y compactación del concreto en formación de solera. Colocación del molde reutilizable. Colado y compactación del concreto en formación de la registro. Retirada del molde. Conexionado de los albañales al registro. Relleno de concreto para formación de pendientes. Colocación del colector de conexión de PVC en el fondo de la registro. Colocación de la tapa y los accesorios. Relleno del trasdós. Comprobación de su correcto funcionamiento.
Criterio de cuantificación de proyecto: Número de unidades previstas, según documentación gráfica de Proyecto.
Criterio de cuantificación de obra: Se medirá el número de unidades realmente ejecutadas según especificaciones de Proyecto.

| Código | Ud | Descripción | Rendimiento | Precio | Importe |
|---|---|---|---|---|---|
| mt10hmf071Ce | m³ | Concreto simple f'c=30 MPa (300 kg/cm²), clasificación de exposición D, tamaño máximo del agregado 20 mm, revenimiento nominal del concreto fresco de 5 a 10 mm, premezclado, según RCDF NTC Diseño y Construcción de Estructuras de Concreto (2004). (material) | 0.218 | 1834.33 | 399.884 |
| mt11var130 | Ud | Colector de conexión de PVC, con tres entradas y una salida, con tapa de registro. (material) | 1 | 688.86 | 688.860 |
| mt08epr030a | Ud | Molde reutilizable para formación de registros de sección cuadrada de 40x40x50 cm, de lámina metálica, incluso accesorios de montaje. (material) | 0.05 | 2744.42 | 137.221 |
| mt11tfa010a | Ud | Marco y tapa de fundición, 40x40 cm, para registro registrable, carga de rotura 125 kN. (material) | 1 | 385.77 | 385.770 |
| mt01arr010a | t | Grava de cantera, de 19 a 25 mm de diámetro. (material) | 0.355 | 198.69 | 70.535 |
| mo041 | h | Oficial albañil de obra civil. (mano de obra) | 1.25 | 127.32 | 159.150 |
| mo087 | h | Ayudante albañil de obra civil. (mano de obra) | 1.732 | 77.51 | 134.247 |
| % | % | Herramienta menor | 2 % | 1975.667 | 39.513 |
|  |  | Costes directos |  |  | 2015.180 |

Residuos:
- colocación: mt10hmf071Ce; factor de residuo 0.00134832
- colocación: mt08epr030a; factor de residuo 1
- colocación: mt01arr010a Grava de cantera, de 19 a 25 mm de diámetro; factor de residuo 0.00686426
- excavación: ruo170504 Tierra y piedras distintas de las especificadas en el código 17 05 03. (componente de residuo); rendimiento 643.37 kg; Código LER 17 05 04; Masa del elemento 1 kg; Volumen 0.000625 m3

## Recursos

**mt10hmf071Ce** m³ Concreto simple f'c=30 MPa (300 kg/cm²)
Datos técnicos: Coste energético 2208.000 MJ; Emisión de CO2 253.000 kg; Código LER 17 01 01; Masa del elemento 2300 kg; Volumen 1.533333 m3

**mt08epr030a** Ud Molde reutilizable para formación de registros de sección cuadrada de 40x40x50 cm
Datos técnicos: Coste energético 431.642 MJ; Emisión de CO2 17.499 kg; Código LER 17 04 05; Masa del elemento 30.7 kg; Volumen 0.014619 m3

**mt11tfa010a** Ud Marco y tapa de fundición, 40x40 cm, para registro registrable, carga de rotura 125 kN
Datos técnicos: Coste energético 264.146 MJ; Emisión de CO2 16.520 kg
Residuos:
- embalaje: re150101 Envases de papel y cartón. (componente de residuo); rendimiento 0.072 kg; Código LER 15 01 01; Masa del elemento 1 kg; Volumen 0.001333 m3

**mt01arr010a** t Grava de cantera, de 19 a 25 mm de diámetro
Datos técnicos: Coste energético 75.000 MJ; Emisión de CO2 4.000 kg; Código LER 01 04 08; Masa del elemento 1000 kg; Volumen 0.666667 m3
