# Pozo de visita prefabricado de concreto reforzado

- Propiedad del archivo: CYPE Ingenieros S.A.
- Formato: FIEBDC-3/2016
- Programa: Generador de precios de la construcción. CYPE Ingenieros, S.A.
- Fecha: 24/05/2024
- Ámbito geográfico: México
- Divisa: MXN
- Costes indirectos: 3 %
- Gastos generales: 13 %
- Beneficio industrial: 6 %
- IVA: 16 %

## I Instalaciones

### IU Urbanas

#### IUS Redes de saneamiento

**IUS055** Ud Pozo de visita prefabricado de concreto reforzado.
Formación de pozo de visita de elementos prefabricados de concreto reforzado, de 1,2 m de diámetro interior y 3 m de altura útil interior, formado por: solera de 25 cm de espesor de concreto reforzado f'c=300 kg/cm² (30 MPa), clase de exposición ambiental D, tamaño máximo del agregado 20 mm, revenimiento de 5 a 10 cm ligeramente armada con malla electrosoldada tipo 6x6 2/2, base prefabricada de concreto reforzado de 70 cm de altura, con dos perforaciones y juntas de caucho EPDM para conexión con albañales de 300 mm de diámetro nominal, anillo prefabricado de concreto reforzado de 100 cm de altura, cono asimétrico prefabricado de concreto reforzado de 120 cm de altura, módulo de ajuste prefabricado de concreto simple de 10 cm de altura y losa alrededor de la boca del cono de 150x150 cm y 20 cm de espesor de concreto simple f'c=30 MPa (300 kg/cm²), clasificación de exposición D, tamaño máximo del agregado 20 mm, revenimiento de 5 a 10 cm; con cierre de tapa circular con bloqueo y marco de fundición carga de rotura 400 kN, instalado en calzadas de calles, incluyendo las peatonales, o zonas de estacionamiento para todo tipo de vehículos. Incluso lubricante para montaje y concreto simple f'c=30 MPa (300 kg/cm²), clasificación de exposición D, tamaño máximo del agregado 20 mm, revenimiento de 5 a 10 cm para formación de canal en el fondo del pozo.
Criterio de valoración económica: El precio incluye los equipos y la maquinaria necesarios para el desplazamiento y la disposición en obra de los elementos, pero no incluye la excavación ni el relleno del trasdós.
Incluye: Replanteo. Colocación de la malla electrosoldada. Colado y compactación del concreto en formación de solera. Montaje. Formación del canal en el fondo del pozo. Ejecución de taladros para el conexionado de los colectores al pozo. Conexionado de los albañales al pozo. Colocación de la escalera. Colado y compactación del concreto para formación de la losa alrededor de la boca del cono. Colocación de marco, tapa de registro y accesorios. Comprobación de su correcto funcionamiento.
Criterio de cuantificación de proyecto: Número de unidades previstas, según documentación gráfica de Proyecto.
Criterio de cuantificación de obra: Se medirá el número de unidades realmente ejecutadas según especificaciones de Proyecto.

| Código | Ud | Descripción | Rendimiento | Precio | Importe |
|---|---|---|---|---|---|
| mt10haf061xi | m³ | Concreto f'c=30 MPa (300 kg/cm²), clasificación de exposición D, tamaño máximo del agregado 20 mm, revenimiento nominal del concreto fresco de 5 a 10 mm, premezclado, según RCDF NTC Diseño y Construcción de Estructuras de Concreto (2004). (material) | 0.283 | 1851.23 | 523.898 |
| mt07ame070J | m² | Malla electrosoldada de alambre liso de acero tipo 6x6 2/2, separación 15,24x15,24 cm y Ø 6,67-6,67 mm, según NMX-B-290-CANACERO. (material) | 3.768 | 68.97 | 259.879 |
| mt10hmf071Ce | m³ | Concreto simple f'c=30 MPa (300 kg/cm²), clasificación de exposición D, tamaño máximo del agregado 20 mm, revenimiento nominal del concreto fresco de 5 a 10 mm, premezclado, según RCDF NTC Diseño y Construcción de Estructuras de Concreto (2004). (material) | 0.495 | 1851.23 | 916.359 |
| mt46phb010hh | Ud | Base prefabricada de concreto reforzado para formación de pozo de visita, de 120 cm de diámetro nominal (interior), 70 cm de altura útil y 16 cm de espesor, clase N (Normal), carga de rotura 90 kN/m², de 1767 kg, con junta de caucho EPDM, de deslizamiento y compresión, para unión con otros módulos, para conexión con albañal de hasta 300 mm de diámetro, resistencia a compresión mayor de 30 N/mm². (material) | 1 | 2766.61 | 2766.610 |
| mt46phb110a | Ud | Junta de caucho EPDM, de deslizamiento y compresión, tipo arpón, para conexión de albañal de 300 mm de diámetro nominal (interior) a base prefabricada de concreto para formación de pozo de visita. (material) | 2 | 289.28 | 578.560 |
| mt46phb020J | Ud | Anillo prefabricado de concreto reforzado para formación de pozo de visita, de 120 cm de diámetro nominal (interior), 100 cm de altura útil y 16 cm de espesor, clase N (Normal), carga de rotura 90 kN/m², de 1600 kg, con junta de caucho EPDM, de deslizamiento y compresión, para unión con otros módulos, resistencia a compresión mayor de 30 N/mm². (material) | 1 | 2733.42 | 2733.420 |
| mt46phb030kk | Ud | Cono asimétrico prefabricado de concreto reforzado para formación de pozo de visita, de 120 a 60 cm de diámetro nominal (interior), 120 cm de altura útil y 16 cm de espesor, clase N (Normal), carga de rotura 90 kN/m², de 1960 kg, con junta de caucho EPDM, de deslizamiento y compresión, para unión con otros módulos. (material) | 1 | 3766.17 | 3766.170 |
| mt46phb040c | Ud | Módulo de ajuste prefabricado de concreto, de 60 cm de diámetro nominal (interior), 10 cm de altura útil y 10 cm de espesor, de 68,7 kg, con junta de caucho EPDM, de deslizamiento y compresión, para unión con otros módulos. (material) | 1 | 453.47 | 453.470 |
| mt46thb110b | kg | Lubricante para unión con junta elástica, en pozos de visita prefabricados. (material) | 0.096 | 51.78 | 4.971 |
| mt46phm050 | Ud | Pate de polipropileno conformado en U, para pozo, de 330x160 mm, sección transversal de D=25 mm. (material) | 9 | 85.58 | 770.220 |
| mt46tpr010q | Ud | Tapa circular con bloqueo mediante tres pestañas y marco de fundición dúctil de 850 mm de diámetro exterior y 100 mm de altura, paso libre de 600 mm, para pozo, carga de rotura 400 kN. Tapa revestida con pintura bituminosa y marco provisto de junta de insonorización de polietileno y dispositivo antirrobo. (material) | 1 | 2116.62 | 2116.620 |
| mq04cag010a | h | Camión con grúa de hasta 6 t. (maquinaria) | 0.66 | 855.83 | 564.848 |
| mo041 | h | Oficial albañil de obra civil. (mano de obra) | 5.831 | 119.98 | 699.603 |
| mo087 | h | Ayudante albañil de obra civil. (mano de obra) | 7.831 | 73.05 | 572.055 |
| % | % | Herramienta menor | 2 % | 16726.683 | 334.534 |
|  |  | Costes directos |  |  | 17061.217 |

Residuos:
- colocación: mt10haf061xi; factor de residuo 0.00134832
- colocación: mt07ame070J; factor de residuo 0.0172495
- colocación: mt10hmf071Ce; factor de residuo 0.00134832
- colocación: mt46phb010hh; factor de residuo 0.0083
- colocación: mt46phb020J; factor de residuo 0.0083
- colocación: mt46phb030kk; factor de residuo 0.0083
- colocación: mt46phb040c; factor de residuo 0.0083

## Recursos

**mt10haf061xi** m³ Concreto f'c=30 MPa (300 kg/cm²)
Datos técnicos: Coste energético 2208.000 MJ; Emisión de CO2 253.000 kg; Código LER 17 01 01; Masa del elemento 2300 kg; Volumen 1.533333 m3

**mt07ame070J** m² Malla electrosoldada de alambre liso de acero tipo 6x6 2/2
Datos técnicos: Coste energético 36.174 MJ; Emisión de CO2 1.877 kg; Código LER 17 04 05; Masa del elemento 3.68 kg; Volumen 0.001752 m3

**mt10hmf071Ce** m³ Concreto simple f'c=30 MPa (300 kg/cm²)
Datos técnicos: Coste energético 2208.000 MJ; Emisión de CO2 253.000 kg; Código LER 17 01 01; Masa del elemento 2300 kg; Volumen 1.533333 m3

**mt46phb010hh** Ud Base prefabricada de concreto reforzado para formación de pozo de visita
Datos técnicos: Coste energético 1752.124 MJ; Emisión de CO2 229.702 kg; Código LER 17 01 01; Masa del elemento 1767 kg; Volumen 1.178 m3
Residuos:
- embalaje: re170201 Madera. (componente de residuo); rendimiento 0.017 kg; Código LER 17 02 01; Masa del elemento 1 kg; Volumen 0.000909 m3
- embalaje: re170203 Plástico. (componente de residuo); rendimiento 0.005 kg; Código LER 17 02 03; Masa del elemento 1 kg; Volumen 0.001667 m3

**mt46phb110a** Ud Junta de caucho EPDM
Datos técnicos: Coste energético 54.779 MJ; Emisión de CO2 2.398 kg
Residuos:
- embalaje: re150101 Envases de papel y cartón. (componente de residuo); rendimiento 0.01 kg; Código LER 15 01 01; Masa del elemento 1 kg; Volumen 0.001333 m3
- embalaje: re170203 Plástico; rendimiento 0.006 kg

**mt46phb020J** Ud Anillo prefabricado de concreto reforzado para formación de pozo de visita
Datos técnicos: Coste energético 1586.794 MJ; Emisión de CO2 207.992 kg; Código LER 17 01 01; Masa del elemento 1600 kg; Volumen 1.066667 m3
Residuos:
- embalaje: re170201 Madera; rendimiento 0.017 kg
- embalaje: re170203 Plástico; rendimiento 0.005 kg

**mt46phb030kk** Ud Cono asimétrico prefabricado de concreto reforzado para formación de pozo de visita
Datos técnicos: Coste energético 1943.194 MJ; Emisión de CO2 254.792 kg; Código LER 17 01 01; Masa del elemento 1960 kg; Volumen 1.306667 m3
Residuos:
- embalaje: re170201 Madera; rendimiento 0.017 kg
- embalaje: re170203 Plástico; rendimiento 0.005 kg

**mt46phb040c** Ud Módulo de ajuste prefabricado de concreto
Datos técnicos: Coste energético 70.807 MJ; Emisión de CO2 8.923 kg; Código LER 17 01 01; Masa del elemento 68.7 kg; Volumen 0.0458 m3
Residuos:
- embalaje: re170201 Madera; rendimiento 0.017 kg
- embalaje: re170203 Plástico; rendimiento 0.005 kg

**mt46phm050** Ud Pate de polipropileno conformado en U, para pozo, de 330x160 mm, sección transversal de D=25 mm
Datos técnicos: Coste energético 14.190 MJ; Emisión de CO2 0.650 kg
Residuos:
- embalaje: re150101 Envases de papel y cartón; rendimiento 0.076 kg

**mt46tpr010q** Ud Tapa circular con bloqueo mediante tres pestañas y marco de fundición dúctil de 850 mm de diámetro exterior y 100 mm de
Datos técnicos: Coste energético 1381.150 MJ; Emisión de CO2 86.132 kg
Residuos:
- embalaje: re150101 Envases de papel y cartón; rendimiento 0.074 kg
