# Registro prefabricado de concreto, para la red de telecomunicaciones

- Propiedad del archivo: CYPE Ingenieros S.A.
- Formato: FIEBDC-3/2016
- Programa: Generador de precios de la construcción. CYPE Ingenieros, S.A.
- Fecha: 07/10/2024
- Ámbito geográfico: México
- Divisa: MXN
- Costes indirectos: 3 %
- Gastos generales: 13 %
- Beneficio industrial: 6 %
- IVA: 16 %

## I Instalaciones

### IU Urbanas

#### IUT Redes de telecomunicaciones

**IUT010** Ud Registro prefabricado de concreto, para la red de telecomunicaciones.
Registro de concreto reforzado, de 300x300 mm de dimensiones interiores, 420x420x550 mm de dimensiones exteriores, con tapa de concreto clase B-125, para la red de telecomunicaciones, colocada sobre solera de concreto simple f'c=20 MPa (200 kg/cm²), clasificación de exposición A1, tamaño máximo del agregado 20 mm, revenimiento de 5 a 10 cm de 10 cm de espesor. Incluso colado y compactación del concreto para la formación de solera, conexiones con los ductos y remates. Totalmente montada, sin incluir la excavación ni el relleno perimetral posterior.
Incluye: Replanteo de la registro. Eliminación de las tierras sueltas del fondo de la excavación. Colado y compactación del concreto en formación de solera. Colocación de la registro. Conexionado de tubos de la canalización. Colocación de accesorios.
Criterio de cuantificación de proyecto: Número de unidades previstas, según documentación gráfica de Proyecto.
Criterio de cuantificación de obra: Se medirá el número de unidades realmente ejecutadas según especificaciones de Proyecto.

| Código | Ud | Descripción | Rendimiento | Precio | Importe |
|---|---|---|---|---|---|
| mt10hmf071ce | m³ | Concreto simple f'c=20 MPa (200 kg/cm²), clasificación de exposición A1, tamaño máximo del agregado 20 mm, revenimiento nominal del concreto fresco de 5 a 10 mm, premezclado, según RCDF NTC Diseño y Construcción de Estructuras de Concreto (2004). (material) | 0.018 | 1281.85 | 23.073 |
| mt40iar100H | Ud | Registro de concreto reforzado, de 300x300 mm de dimensiones interiores, 420x420x550 mm de dimensiones exteriores, con tapa de concreto clase B-125. (material) | 1 | 4484.31 | 4484.310 |
| mo041 | h | Oficial albañil de obra civil. (mano de obra) | 0.694 | 121.97 | 84.647 |
| mo087 | h | Ayudante albañil de obra civil. (mano de obra) | 0.694 | 74.26 | 51.536 |
| % | % | Herramienta menor | 2 % | 4643.566 | 92.871 |
|  |  | Costes directos |  |  | 4736.437 |

Residuos:
- colocación: mt10hmf071ce; factor de residuo 0.0016

## Recursos

**mt10hmf071ce** m³ Concreto simple f'c=20 MPa (200 kg/cm²)
Datos técnicos: Coste energético 1840.000 MJ; Emisión de CO2 230.000 kg; Código LER 17 01 01; Masa del elemento 2300 kg; Volumen 1.533333 m3
