# Registro prefabricado de concreto, para la red de telecomunicaciones de fibra óptica

- Propiedad del archivo: CYPE Ingenieros S.A.
- Formato: FIEBDC-3/2016
- Programa: Generador de precios de la construcción. CYPE Ingenieros, S.A.
- Fecha: 24/05/2024
- Ámbito geográfico: México
- Divisa: MXN
- Costes indirectos: 3 %
- Gastos generales: 13 %
- Beneficio industrial: 6 %
- IVA: 16 %

## I Instalaciones

### IU Urbanas

#### IUT Redes de telecomunicaciones

**IUT020** Ud Registro prefabricado de concreto, para la red de telecomunicaciones de fibra óptica.
Registro de concreto reforzado, de 700x700 mm de dimensiones interiores, 950x950x1050 mm de dimensiones exteriores, con tapa de fundición clase D-400, para la red de telecomunicaciones de fibra óptica, colocada sobre solera de concreto simple f'c=20 MPa (200 kg/cm²), clasificación de exposición A1, tamaño máximo del agregado 20 mm, revenimiento de 5 a 10 cm de 10 cm de espesor. Incluso colado y compactación del concreto para la formación de solera, conexiones con los ductos y remates. Totalmente montada, sin incluir la excavación ni el relleno perimetral posterior.
Incluye: Replanteo de la registro. Eliminación de las tierras sueltas del fondo de la excavación. Colado y compactación del concreto en formación de solera. Colocación de la registro. Conexionado de tubos de la canalización. Colocación de accesorios.
Criterio de cuantificación de proyecto: Número de unidades previstas, según documentación gráfica de Proyecto.
Criterio de cuantificación de obra: Se medirá el número de unidades realmente ejecutadas según especificaciones de Proyecto.

| Código | Ud | Descripción | Rendimiento | Precio | Importe |
|---|---|---|---|---|---|
| mt10hmf071ce | m³ | Concreto simple f'c=20 MPa (200 kg/cm²), clasificación de exposición A1, tamaño máximo del agregado 20 mm, revenimiento nominal del concreto fresco de 5 a 10 mm, premezclado, según RCDF NTC Diseño y Construcción de Estructuras de Concreto (2004). (material) | 0.09 | 1293.66 | 116.429 |
| mt40iar110a | Ud | Registro de concreto reforzado, de 700x700 mm de dimensiones interiores, 950x950x1050 mm de dimensiones exteriores, con tapa de fundición clase D-400. (material) | 1 | 11655.55 | 11655.550 |
| mq04cag010a | h | Camión con grúa de hasta 6 t. (maquinaria) | 0.22 | 855.83 | 188.283 |
| mo041 | h | Oficial albañil de obra civil. (mano de obra) | 0.972 | 119.98 | 116.621 |
| mo087 | h | Ayudante albañil de obra civil. (mano de obra) | 0.972 | 73.05 | 71.005 |
| % | % | Herramienta menor | 2 % | 12147.888 | 242.958 |
|  |  | Costes directos |  |  | 12390.846 |

Residuos:
- colocación: mt10hmf071ce; factor de residuo 0.0016

## Recursos

**mt10hmf071ce** m³ Concreto simple f'c=20 MPa (200 kg/cm²)
Datos técnicos: Coste energético 1840.000 MJ; Emisión de CO2 230.000 kg; Código LER 17 01 01; Masa del elemento 2300 kg; Volumen 1.533333 m3
