# Despedregado del terreno

- Propiedad del archivo: CYPE Ingenieros S.A.
- Formato: FIEBDC-3/2016
- Programa: Generador de precios de la construcción. CYPE Ingenieros, S.A.
- Fecha: 24/05/2024
- Ámbito geográfico: México
- Divisa: MXN
- Costes indirectos: 3 %
- Gastos generales: 13 %
- Beneficio industrial: 6 %
- IVA: 16 %

## J Jardinería

### JA Preparación del terreno

#### JAB Acondicionamiento físico

**JAB010** m² Despedregado del terreno.
Despedregado del terreno suelto con la presencia de piedras en un 30% de su superficie, con medios manuales.
Criterio de valoración económica: El precio no incluye el transporte.
Incluye: Recogida de piedras. Acopio de piedras. Carga de las piedras sobre camión o contenedor.
Criterio de cuantificación de proyecto: Superficie medida en proyección horizontal, según documentación gráfica de Proyecto.
Criterio de cuantificación de obra: Se medirá, en proyección horizontal, la superficie realmente ejecutada según especificaciones de Proyecto.

| Código | Ud | Descripción | Rendimiento | Precio | Importe |
|---|---|---|---|---|---|
| mo115 | h | Peón jardinero. (mano de obra) | 0.097 | 70.3 | 6.819 |
| mo040 | h | Oficial jardinero. (mano de obra) | 0.011 | 119.98 | 1.320 |
| % | % | Herramienta menor | 2 % | 8.139 | 0.163 |
|  |  | Costes directos |  |  | 8.302 |

Residuos:
- excavación: ruo170504 Tierra y piedras distintas de las especificadas en el código 17 05 03. (componente de residuo); rendimiento 125.55 kg; Código LER 17 05 04; Masa del elemento 1 kg; Volumen 0.000625 m3
