# Extendido de tierra vegetal

- Propiedad del archivo: CYPE Ingenieros S.A.
- Formato: FIEBDC-3/2016
- Programa: Generador de precios de la construcción. CYPE Ingenieros, S.A.
- Fecha: 02/11/2025
- Ámbito geográfico: México
- Divisa: MXN
- Costes indirectos: 3 %
- Gastos generales: 13 %
- Beneficio industrial: 6 %
- IVA: 16 %

## J Jardinería

### JA Preparación del terreno

#### JAC Aporte de tierras y sustratos

**JAC010** m³ Extendido de tierra vegetal.
Tierra vegetal cribada suministrada a granel, extendida sobre el terreno con medios mecánicos, para formar una capa de espesor uniforme.
Incluye: Extendido de la tierra. Rasanteos y remates. Recogida de restos. Carga a camión o contenedor de los restos.
Criterio de cuantificación de proyecto: Volumen a extender, según documentación gráfica de Proyecto.
Criterio de cuantificación de obra: Se medirá el volumen realmente ejecutado según especificaciones de Proyecto.

| Código | Ud | Descripción | Rendimiento | Precio | Importe |
|---|---|---|---|---|---|
| mt48tie030a | m³ | Tierra vegetal cribada, suministrada a granel. (material) | 1 | 355.7 | 355.700 |
| mq01pan010a | h | Pala cargadora sobre ruedas de 120 kW/1,9 m³. (maquinaria) | 0.022 | 694.22 | 15.273 |
| mq04dua020b | h | Dumper de descarga frontal de 2 t de carga útil. (maquinaria) | 0.022 | 159.96 | 3.519 |
| mo040 | h | Oficial jardinero. (mano de obra) | 0.028 | 127.32 | 3.565 |
| mo086 | h | Ayudante jardinero. (mano de obra) | 0.056 | 77.51 | 4.341 |
| % | % | Herramienta menor | 2 % | 382.398 | 7.648 |
|  |  | Costes directos |  |  | 390.046 |

Residuos:
- colocación: mt48tie030a Tierra vegetal cribada, suministrada a granel; factor de residuo 0.003

## Recursos

**mt48tie030a** m³ Tierra vegetal cribada, suministrada a granel
Datos técnicos: Coste energético 574.000 MJ; Emisión de CO2 41.000 kg; Código LER 17 05 04; Masa del elemento 2050 kg; Volumen 1.28125 m3
