# Sistema de anclaje subterráneo de árbol

- Propiedad del archivo: CYPE Ingenieros S.A.
- Formato: FIEBDC-3/2016
- Programa: Generador de precios de la construcción. CYPE Ingenieros, S.A.
- Fecha: 24/05/2024
- Ámbito geográfico: México
- Divisa: MXN
- Costes indirectos: 3 %
- Gastos generales: 13 %
- Beneficio industrial: 6 %
- IVA: 16 %

## J Jardinería

### JD Sistemas de drenaje, sujeción y protección

#### JDS Sistemas de anclaje

**JDS010** Ud Sistema de anclaje subterráneo de árbol.
Sistema subterráneo de anclaje de cepellón, para árbol con diámetro de tronco entre 5 y 10 cm, formado por tres cables de acero galvanizado, de 4,5 m de longitud, con argolla en uno de sus extremos y anclaje para empotrar en el terreno en el otro extremo, mediante la introducción de una varilla guía y entrelazados a una cincha elástica de 3 m de longitud y 25 mm de anchura, a través de las argollas, para su ajuste final mediante un tensor de trinquete.
Incluye: Rastrillado de la tierra del fondo del hoyo. Humectación del cepellón. Colocación del sistema de anclaje.
Criterio de cuantificación de proyecto: Número de unidades previstas, según documentación gráfica de Proyecto.
Criterio de cuantificación de obra: Se medirá el número de unidades realmente ejecutadas según especificaciones de Proyecto.

| Código | Ud | Descripción | Rendimiento | Precio | Importe |
|---|---|---|---|---|---|
| mt48adp010e | Ud | Kit de anclaje para sujeción del cepellón de un árbol con diámetro de tronco entre 5 y 10 cm, compuesto por tres cables de acero galvanizado, de 4,5 m de longitud, con argolla en uno de sus extremos y con un anclaje para empotrar en el terreno en el otro extremo, cincha elástica de 3 m de longitud y 25 mm de anchura y un tensor de trinquete. (material) | 1 | 1250.29 | 1250.290 |
| mo040 | h | Oficial jardinero. (mano de obra) | 0.278 | 119.98 | 33.354 |
| mo115 | h | Peón jardinero. (mano de obra) | 1.874 | 70.3 | 131.742 |
| % | % | Herramienta menor | 2 % | 1415.386 | 28.308 |
|  |  | Costes directos |  |  | 1443.694 |
