# Tutor de caña de bambú para arbustos y plantas jóvenes

- Propiedad del archivo: CYPE Ingenieros S.A.
- Formato: FIEBDC-3/2016
- Programa: Generador de precios de la construcción. CYPE Ingenieros, S.A.
- Fecha: 24/05/2024
- Ámbito geográfico: México
- Divisa: MXN
- Costes indirectos: 3 %
- Gastos generales: 13 %
- Beneficio industrial: 6 %
- IVA: 16 %

## J Jardinería

### JD Sistemas de drenaje, sujeción y protección

#### JDT Tutores

**JDT020** Ud Tutor de caña de bambú para arbustos y plantas jóvenes.
Entutorado de arbustos y plantas jóvenes de hasta 120 cm de altura, mediante caña de bambú de 150 cm de longitud y abrazaderas de plástico colocadas cada 30 cm.
Incluye: Replanteo y clavado del tutor. Alineación y sujeción del árbol al tutor con abrazaderas de plástico.
Criterio de cuantificación de proyecto: Número de unidades previstas, según documentación gráfica de Proyecto.
Criterio de cuantificación de obra: Se medirá el número de unidades realmente ejecutadas según especificaciones de Proyecto.

| Código | Ud | Descripción | Rendimiento | Precio | Importe |
|---|---|---|---|---|---|
| mt48tut020 | Ud | Kit de tutor de caña de bambú de 150 cm de longitud, con abrazaderas de plástico para sujetar los tallos de arbustos y plantas jóvenes. (material) | 1 | 16.37 | 16.370 |
| mo040 | h | Oficial jardinero. (mano de obra) | 0.003 | 119.98 | 0.360 |
| mo086 | h | Ayudante jardinero. (mano de obra) | 0.028 | 73.05 | 2.045 |
| % | % | Herramienta menor | 2 % | 18.775 | 0.376 |
|  |  | Costes directos |  |  | 19.151 |

Residuos:
- colocación: mt48tut020; factor de residuo 0.0015

## Recursos

**mt48tut020** Ud Kit de tutor de caña de bambú de 150 cm de longitud
Datos técnicos: Coste energético -23.840 MJ; Emisión de CO2 -2.352 kg; Código LER 17 02 01; Masa del elemento 1.44 kg; Volumen 0.001309 m3
Residuos:
- embalaje: re170203 Plástico. (componente de residuo); rendimiento 0.002 kg; Código LER 17 02 03; Masa del elemento 1 kg; Volumen 0.001667 m3
