# Trasplante de árbol

- Propiedad del archivo: CYPE Ingenieros S.A.
- Formato: FIEBDC-3/2016
- Programa: Generador de precios de la construcción. CYPE Ingenieros, S.A.
- Fecha: 03/06/2025
- Ámbito geográfico: México
- Divisa: MXN
- Costes indirectos: 3 %
- Gastos generales: 13 %
- Beneficio industrial: 6 %
- IVA: 16 %

## J Jardinería

### JS Suministro y plantación de especies

#### JSP Plantación y trasplante de especies

**JSP020** Ud Trasplante de árbol.
Trasplante de árbol de 160 cm de diámetro, con trasplantadora.
Incluye: Poda de raíces. Poda de ramas. Transporte al lugar de destino. Plantación. Recorte de raíces.
Criterio de cuantificación de proyecto: Número de unidades previstas, según documentación gráfica de Proyecto.
Criterio de cuantificación de obra: Se medirá el número de unidades realmente trasplantadas según especificaciones de Proyecto.

| Código | Ud | Descripción | Rendimiento | Precio | Importe |
|---|---|---|---|---|---|
| mq09trp010c | h | Trasplantadora hidráulica, para cepellones de 160 cm de diámetro. (maquinaria) | 1.1 | 13506.8 | 14857.480 |
| mo040 | h | Oficial jardinero. (mano de obra) | 1.25 | 127.32 | 159.150 |
| mo086 | h | Ayudante jardinero. (mano de obra) | 1.944 | 77.51 | 150.679 |
| % | % | Herramienta menor | 2 % | 15167.309 | 303.346 |
|  |  | Costes directos |  |  | 15470.655 |
