# Cubrición decorativa del terreno, con agregados y piedras

- Propiedad del archivo: CYPE Ingenieros S.A.
- Formato: FIEBDC-3/2016
- Programa: Generador de precios de la construcción. CYPE Ingenieros, S.A.
- Fecha: 24/05/2024
- Ámbito geográfico: México
- Divisa: MXN
- Costes indirectos: 3 %
- Gastos generales: 13 %
- Beneficio industrial: 6 %
- IVA: 16 %

## J Jardinería

### JT Decoración y tratamiento de superficies

#### JTI Superficies de materiales inertes

**JTI020** m² Cubrición decorativa del terreno, con agregados y piedras.
Cubrición decorativa del terreno, con agregados y piedras, realizada mediante: malla de polipropileno no tejido, de 150 mm/s de permeabilidad al agua, expresada como índice de velocidad y 90 g/m² de masa superficial, con función antihierbas, fijada sobre el terreno con anclajes de acero corrugado en forma de U, de 8 mm de diámetro; extendido de grava de machaqueo, de granulometría comprendida entre 9 y 12 mm, color color a elegir, con medios manuales, hasta formar una capa uniforme de 5 cm de espesor mínimo; y extendido de piedras calizas de coquera sin trabajar, con un rendimiento de 0,1 t/m².
Incluye: Preparación del terreno. Colocación de la malla antihierbas. Extendido de los agregados. Colocación de las piedras. Riego de limpieza.
Criterio de cuantificación de proyecto: Superficie medida en proyección horizontal, según documentación gráfica de Proyecto.
Criterio de cuantificación de obra: Se medirá, en proyección horizontal, la superficie realmente ejecutada según especificaciones de Proyecto.

| Código | Ud | Descripción | Rendimiento | Precio | Importe |
|---|---|---|---|---|---|
| mt48adc010a | m³ | Grava de machaqueo, de granulometría comprendida entre 9 y 12 mm, color color a elegir, suministrada en sacos; para uso decorativo. (material) | 0.03 | 1546.73 | 46.402 |
| mt48adc060a | t | Piedras calizas de coquera sin trabajar, para uso decorativo. (material) | 0.1 | 1624.78 | 162.478 |
| mt48mal010c | m² | Malla de polipropileno no tejido, de 150 mm/s de permeabilidad al agua, expresada como índice de velocidad, según ISO 11058, y 90 g/m² de masa superficial, con función antihierbas, permeable al aire y a los nutrientes, químicamente inerte y estable tanto a suelos ácidos como alcalinos y con resistencia a los rayos UV. (material) | 1.1 | 9.34 | 10.274 |
| mt48mal025 | Ud | Anclaje de acero corrugado en forma de U, de 8 mm de diámetro, para sujeción de redes y mallas al terreno. (material) | 5 | 5.01 | 25.050 |
| mt08aaa010a | m³ | Agua. (material) | 0.005 | 22.73 | 0.114 |
| mq01ret010 | h | Miniretrocargadora sobre ruedas de 15 kW. (maquinaria) | 0.011 | 708.73 | 7.796 |
| mo040 | h | Oficial jardinero. (mano de obra) | 0.023 | 119.98 | 2.760 |
| mo086 | h | Ayudante jardinero. (mano de obra) | 0.076 | 73.05 | 5.552 |
| % | % | Herramienta menor | 2 % | 260.426 | 5.209 |
|  |  | Costes directos |  |  | 265.635 |

Residuos:
- colocación: mt48adc010a; factor de residuo 0.003
- colocación: mt48adc060a Piedras calizas de coquera sin trabajar, para uso decorativo; factor de residuo 0.0049

## Recursos

**mt48adc010a** m³ Grava de machaqueo
Datos técnicos: Coste energético 1090.830 MJ; Emisión de CO2 54.698 kg; Código LER 01 04 08; Masa del elemento 1950 kg; Volumen 1.3 m3
Residuos:
- embalaje: re170203 Plástico. (componente de residuo); rendimiento 9.75 kg; Código LER 17 02 03; Masa del elemento 1 kg; Volumen 0.001667 m3

**mt48adc060a** t Piedras calizas de coquera sin trabajar, para uso decorativo
Datos técnicos: Coste energético 2220.000 MJ; Emisión de CO2 80.000 kg; Código LER 01 04 13; Masa del elemento 1000 kg; Volumen 0.666667 m3

**mt08aaa010a** m³ Agua
Datos técnicos: Coste energético 60.000 MJ; Emisión de CO2 30.000 kg
