# Marco natural

- Propiedad del archivo: CYPE Ingenieros S.A.
- Formato: FIEBDC-3/2016
- Programa: Generador de precios de la construcción. CYPE Ingenieros, S.A.
- Fecha: 24/05/2024
- Ámbito geográfico: México
- Divisa: MXN
- Costes indirectos: 3 %
- Gastos generales: 13 %
- Beneficio industrial: 6 %
- IVA: 16 %

## J Jardinería

### JV Cercado y ocultación

#### JVC Cerramientos naturales

**JVC010** m² Marco natural.
Cerramiento de cañizo de bambú natural, de medias cañas, de 150 cm de altura, tejido con alambre galvanizado, sujeto con alambre galvanizado sobre un soporte existente.
Incluye: Colocación del marco natural y sujeción con alambre galvanizado.
Criterio de cuantificación de proyecto: Superficie medida según documentación gráfica de Proyecto.
Criterio de cuantificación de obra: Se medirá la superficie realmente ejecutada según especificaciones de Proyecto.

| Código | Ud | Descripción | Rendimiento | Precio | Importe |
|---|---|---|---|---|---|
| mt48cnj040e | m² | Cañizo de bambú natural, de medias cañas, de 150 cm de altura, tejido con alambre galvanizado, suministrado en rollos de 500 cm de anchura. (material) | 1 | 20.8 | 20.800 |
| mt08var050 | kg | Alambre galvanizado para atar, de 1,30 mm de diámetro. (material) | 0.1 | 22.73 | 2.273 |
| mo040 | h | Oficial jardinero. (mano de obra) | 0.278 | 119.98 | 33.354 |
| mo115 | h | Peón jardinero. (mano de obra) | 0.278 | 70.3 | 19.543 |
| % | % | Herramienta menor | 2 % | 75.970 | 1.519 |
|  |  | Costes directos |  |  | 77.489 |

Residuos:
- colocación: mt48cnj040e; factor de residuo 0.0015
- colocación: mt08var050 Alambre galvanizado para atar, de 1,30 mm de diámetro; factor de residuo 0.0038

## Recursos

**mt48cnj040e** m² Cañizo de bambú natural
Datos técnicos: Coste energético -9.153 MJ; Emisión de CO2 -0.909 kg; Código LER 17 02 01; Masa del elemento 0.56 kg; Volumen 0.000509 m3
Residuos:
- embalaje: re170203 Plástico. (componente de residuo); rendimiento 0.002 kg; Código LER 17 02 03; Masa del elemento 1 kg; Volumen 0.001667 m3

**mt08var050** kg Alambre galvanizado para atar, de 1,30 mm de diámetro
Datos técnicos: Coste energético 25.100 MJ; Emisión de CO2 2.560 kg; Código LER 17 04 05; Masa del elemento 1 kg; Volumen 0.000476 m3
