# Borde metálico de acero inoxidable

- Propiedad del archivo: CYPE Ingenieros S.A.
- Formato: FIEBDC-3/2016
- Programa: Generador de precios de la construcción. CYPE Ingenieros, S.A.
- Fecha: 24/05/2024
- Ámbito geográfico: México
- Divisa: MXN
- Costes indirectos: 3 %
- Gastos generales: 13 %
- Beneficio industrial: 6 %
- IVA: 16 %

## M Firmes y pavimentos urbanos

### ML Bordes y límites de pavimentos

#### MLD Bordes

**MLD130** m Borde metálico de acero inoxidable.
Formación de borde y límite de pavimento mediante piezas flexibles de lámina plegada de acero inoxidable A2, de 150 mm de altura, 1,2 mm de espesor, acabado brillante, con el extremo superior redondeado con un ancho de 7 mm, dispuestas linealmente con traslape entre ellas y unidas entre sí mediante tornillos pasantes o autorroscantes de acero inoxidable, fijadas al terreno con estacas metálicas. Incluso replanteo, excavación manual del terreno, cortes, tornillos pasantes o autorroscantes de acero inoxidable, placas de conexión, esquinas y estacas metálicas para fijación al terreno, resolución de uniones entre piezas, resolución de esquinas, relleno y compactación del terreno contiguo al borde ya colocado, limpieza y eliminación del material sobrante.
Incluye: Preparación del terreno. Excavación de la zanja. Introducción de las piezas de borde en la zanja. Unión entre piezas de borde. Resolución de esquinas. Relleno de la zanja y compactación del terreno. Limpieza y eliminación del material sobrante.
Criterio de cuantificación de proyecto: Longitud medida según documentación gráfica de Proyecto.
Criterio de cuantificación de obra: Se medirá la longitud realmente ejecutada según especificaciones de Proyecto.

| Código | Ud | Descripción | Rendimiento | Precio | Importe |
|---|---|---|---|---|---|
| mt18bme050b | m | Borde metálico de piezas flexibles de lámina plegada de acero inoxidable A2, de 150 mm de altura, 1,2 mm de espesor, acabado brillante, con el extremo superior redondeado con un ancho de 7 mm, dispuestas linealmente con traslape entre ellas y unidas entre sí mediante tornillos pasantes o autorroscantes de acero inoxidable, fijadas al terreno con estacas metálicas, incluso tornillos pasantes o autorroscantes de acero inoxidable, placas de conexión, esquinas y estacas metálicas para fijación al terreno. (material) | 1.05 | 310.9 | 326.445 |
| mo041 | h | Oficial albañil de obra civil. (mano de obra) | 0.417 | 119.98 | 50.032 |
| % | % | Herramienta menor | 2 % | 376.477 | 7.530 |
|  |  | Costes directos |  |  | 384.007 |
