# Cajeado de junta en piso continuo de concreto, mediante corte con disco de diamante

- Propiedad del archivo: CYPE Ingenieros S.A.
- Formato: FIEBDC-3/2016
- Programa: Generador de precios de la construcción. CYPE Ingenieros, S.A.
- Fecha: 24/05/2024
- Ámbito geográfico: México
- Divisa: MXN
- Costes indirectos: 3 %
- Gastos generales: 13 %
- Beneficio industrial: 6 %
- IVA: 16 %

## M Firmes y pavimentos urbanos

### MP Pavimentos urbanos

#### MPC Continuos de concreto

**MPC120** m Cajeado de junta en piso continuo de concreto, mediante corte con disco de diamante.
Cajeado de junta en piso continuo de concreto, de 10 mm de anchura y 20 mm de profundidad, mediante corte con disco de diamante.
Incluye: Replanteo del cajeado de la junta. Corte del concreto.
Criterio de cuantificación de proyecto: Longitud medida según documentación gráfica de Proyecto.
Criterio de cuantificación de obra: Se medirá, en proyección horizontal, la superficie realmente ejecutada según especificaciones de Proyecto.

| Código | Ud | Descripción | Rendimiento | Precio | Importe |
|---|---|---|---|---|---|
| mq06cor020 | h | Equipo para corte de juntas en soleras de concreto. (maquinaria) | 0.165 | 164.42 | 27.129 |
| mo112 | h | Peón albañil. (mano de obra) | 0.43 | 71.45 | 30.724 |
| % | % | Herramienta menor | 2 % | 57.853 | 1.157 |
|  |  | Costes directos |  |  | 59.010 |
