# Pavimento con piezas irregulares de piedra natural

- Propiedad del archivo: CYPE Ingenieros S.A.
- Formato: FIEBDC-3/2016
- Programa: Generador de precios de la construcción. CYPE Ingenieros, S.A.
- Fecha: 24/05/2024
- Ámbito geográfico: México
- Divisa: MXN
- Costes indirectos: 3 %
- Gastos generales: 13 %
- Beneficio industrial: 6 %
- IVA: 16 %

## M Firmes y pavimentos urbanos

### MP Pavimentos urbanos

#### MPP De piedra natural

**MPP040** m² Pavimento con piezas irregulares de piedra natural.
Pavimento con piezas irregulares de pizarra, de entre 3 y 4 cm de espesor, acabado natural, asentado con mortero bastardo de cemento CEM II/A-P 32,5 R, cal y arena, M-7,5 y emboquillado con el mismo material. Incluso preparación previa de las piedras, cortes, remates de cantos, realización de encuentros con otros materiales, juntas y limpieza final.
Incluye: Preparación de la superficie soporte. Preparación de las piezas. Colocación de las piezas. Emboquillado. Limpieza.
Criterio de cuantificación de proyecto: Superficie medida en proyección horizontal, según documentación gráfica de Proyecto.
Criterio de cuantificación de obra: Se medirá, en proyección horizontal, la superficie realmente ejecutada según especificaciones de Proyecto.

| Código | Ud | Descripción | Rendimiento | Precio | Importe |
|---|---|---|---|---|---|
| mt19cir010c | m² | Piezas irregulares de pizarra, de entre 3 y 4 cm de espesor, acabado natural. (material) | 1.05 | 654.01 | 686.711 |
| mt09mor020c | m³ | Mortero bastardo de cemento CEM II/A-P 32,5 R, cal y arena, tipo M-7,5, confeccionado en obra con 300 kg/m³ de cemento y una proporción en volumen 1:1/2:4. (material) | 0.03 | 2304.81 | 69.144 |
| mt08aaa010a | m³ | Agua. (material) | 0.02 | 22.73 | 0.455 |
| mo022 | h | Oficial colocador de piedra natural. (mano de obra) | 0.694 | 119.98 | 83.266 |
| mo060 | h | Ayudante colocador de piedra natural. (mano de obra) | 0.694 | 73.05 | 50.697 |
| mo113 | h | Cabo albañil. (mano de obra) | 0.139 | 70.3 | 9.772 |
| % | % | Herramienta menor | 2 % | 900.045 | 18.001 |
|  |  | Costes directos |  |  | 918.046 |

Residuos:
- colocación: mt19cir010c Piezas irregulares de pizarra, de entre 3 y 4 cm de espesor, acabado natural; factor de residuo 0.0361012
- colocación: mt09mor020c; factor de residuo 0.0036

## Recursos

**mt19cir010c** m² Piezas irregulares de pizarra, de entre 3 y 4 cm de espesor, acabado natural
Datos técnicos: Coste energético 192.774 MJ; Emisión de CO2 6.761 kg; Código LER 01 04 13; Masa del elemento 84 kg; Volumen 0.056 m3
Residuos:
- embalaje: re170201 Madera. (componente de residuo); rendimiento 0.032 kg; Código LER 17 02 01; Masa del elemento 1 kg; Volumen 0.000909 m3
- embalaje: re170203 Plástico. (componente de residuo); rendimiento 0.021 kg; Código LER 17 02 03; Masa del elemento 1 kg; Volumen 0.001667 m3

**mt09mor020c** m³ Mortero bastardo de cemento CEM II/A-P 32,5 R
Datos técnicos: Coste energético 3724.000 MJ; Emisión de CO2 323.000 kg; Código LER 17 01 01; Masa del elemento 1900 kg; Volumen 1.266667 m3

**mt08aaa010a** m³ Agua
Datos técnicos: Coste energético 60.000 MJ; Emisión de CO2 30.000 kg
