# Empedrado

- Propiedad del archivo: CYPE Ingenieros S.A.
- Formato: FIEBDC-3/2016
- Programa: Generador de precios de la construcción. CYPE Ingenieros, S.A.
- Fecha: 24/05/2024
- Ámbito geográfico: México
- Divisa: MXN
- Costes indirectos: 3 %
- Gastos generales: 13 %
- Beneficio industrial: 6 %
- IVA: 16 %

## M Firmes y pavimentos urbanos

### MP Pavimentos urbanos

#### MPP De piedra natural

**MPP030** m² Empedrado.
Empedrado realizado con agregado de canto rodado de 10 a 12 mm de tamaño máximo, colocado a tizón, con disposición irregular, sobre capa de mortero de cemento CEM II/B-P 32,5 N tipo M-7,5, de 60 mm de espesor. Incluso replanteo, colocación y retirada de cimbras, riego y emboquillado con lechada de cemento, retirada en fresco de los restos de lechada y limpieza final.
Incluye: Replanteo. Colocación de cimbras. Extendido de la capa de mortero. Colocación individual de los agregados. Aplicación de la lechada de cemento. Retirada de cimbras. Limpieza final.
Criterio de cuantificación de proyecto: Superficie medida en proyección horizontal, según documentación gráfica de Proyecto.
Criterio de cuantificación de obra: Se medirá, en proyección horizontal, la superficie realmente ejecutada según especificaciones de Proyecto.

| Código | Ud | Descripción | Rendimiento | Precio | Importe |
|---|---|---|---|---|---|
| mt09mor010d | m³ | Mortero de cemento CEM II/B-P 32,5 N tipo M-7,5, confeccionado en obra con 300 kg/m³ de cemento y una proporción en volumen 1/5. (material) | 0.06 | 1782.9 | 106.974 |
| mt01arp170a | t | Cantos rodados seleccionados, de 10 a 12 mm de tamaño máximo, para empedrados. (material) | 0.016 | 392.49 | 6.280 |
| mt09lec020a | m³ | Lechada de cemento CEM II/B-P 32,5 N 1/2. (material) | 0.002 | 1905.36 | 3.811 |
| mt08aaa010a | m³ | Agua. (material) | 0.01 | 22.73 | 0.227 |
| mo041 | h | Oficial albañil de obra civil. (mano de obra) | 2.916 | 119.98 | 349.862 |
| mo087 | h | Ayudante albañil de obra civil. (mano de obra) | 2.916 | 73.05 | 213.014 |
| % | % | Herramienta menor | 2 % | 680.168 | 13.603 |
|  |  | Costes directos |  |  | 693.771 |

Residuos:
- colocación: mt09mor010d; factor de residuo 0.0036
- colocación: mt01arp170a Cantos rodados seleccionados, de 10 a 12 mm de tamaño máximo, para empedrados; factor de residuo 0.00373185
- colocación: mt09lec020a Lechada de cemento CEM II/B-P 32,5 N 1/2; factor de residuo 0.0036

## Recursos

**mt09mor010d** m³ Mortero de cemento CEM II/B-P 32,5 N tipo M-7,5
Datos técnicos: Coste energético 3724.000 MJ; Emisión de CO2 323.000 kg; Código LER 17 01 01; Masa del elemento 1900 kg; Volumen 1.266667 m3

**mt01arp170a** t Cantos rodados seleccionados, de 10 a 12 mm de tamaño máximo, para empedrados
Datos técnicos: Coste energético 75.000 MJ; Emisión de CO2 4.000 kg; Código LER 17 05 04; Masa del elemento 1000 kg; Volumen 0.625 m3

**mt09lec020a** m³ Lechada de cemento CEM II/B-P 32,5 N 1/2
Datos técnicos: Coste energético 3724.000 MJ; Emisión de CO2 323.000 kg; Código LER 17 01 01; Masa del elemento 1900 kg; Volumen 1.266667 m3

**mt08aaa010a** m³ Agua
Datos técnicos: Coste energético 60.000 MJ; Emisión de CO2 30.000 kg
