# Marca vial transversal de enmascaramiento

- Propiedad del archivo: CYPE Ingenieros S.A.
- Formato: FIEBDC-3/2016
- Programa: Generador de precios de la construcción. CYPE Ingenieros, S.A.
- Fecha: 24/05/2024
- Ámbito geográfico: México
- Divisa: MXN
- Costes indirectos: 3 %
- Gastos generales: 13 %
- Beneficio industrial: 6 %
- IVA: 16 %

## M Firmes y pavimentos urbanos

### MS Señalización vial

#### MSH Señalización horizontal

**MSH060** m Marca vial transversal de enmascaramiento.
Aplicación manual de pintura plástica para exterior, a base de resinas acrílicas, color negro, acabado satinado, textura lisa, para marca vial transversal de enmascaramiento, de 50 cm de anchura.
Incluye: Replanteo. Barrido mediante barredora mecánica. Aplicación manual de la mezcla.
Criterio de cuantificación de proyecto: Longitud medida según documentación gráfica de Proyecto.
Criterio de cuantificación de obra: Se medirá la longitud realmente ejecutada según especificaciones de Proyecto.

| Código | Ud | Descripción | Rendimiento | Precio | Importe |
|---|---|---|---|---|---|
| mt27mvh020c | kg | Pintura plástica para exterior, a base de resinas acrílicas, color negro, acabado satinado, textura lisa. (material) | 0.36 | 41.3 | 14.868 |
| mo041 | h | Oficial albañil de obra civil. (mano de obra) | 0.035 | 119.98 | 4.199 |
| mo087 | h | Ayudante albañil de obra civil. (mano de obra) | 0.018 | 73.05 | 1.315 |
| % | % | Herramienta menor | 2 % | 20.382 | 0.408 |
|  |  | Costes directos |  |  | 20.790 |

Residuos:
- colocación: mt27mvh020c Pintura plástica para exterior, a base de resinas acrílicas, color negro, acabado satinado, textura lisa; factor de residuo 0.055

## Recursos

**mt27mvh020c** kg Pintura plástica para exterior, a base de resinas acrílicas, color negro, acabado satinado, textura lisa
Datos técnicos: Coste energético 19.710 MJ; Emisión de CO2 1.004 kg; Código LER 08 01 11; Masa del elemento 1 kg; Volumen 0.001111 m3
Residuos:
- embalaje: re170203 Plástico. (componente de residuo); rendimiento 0.032 kg; Código LER 17 02 03; Masa del elemento 1 kg; Volumen 0.001667 m3
