# Pintura plástica en vías ciclistas

- Propiedad del archivo: CYPE Ingenieros S.A.
- Formato: FIEBDC-3/2016
- Programa: Generador de precios de la construcción. CYPE Ingenieros, S.A.
- Fecha: 24/05/2024
- Ámbito geográfico: México
- Divisa: MXN
- Costes indirectos: 3 %
- Gastos generales: 13 %
- Beneficio industrial: 6 %
- IVA: 16 %

## M Firmes y pavimentos urbanos

### MS Señalización vial

#### MSH Señalización horizontal

**MSH100** m² Pintura plástica en vías ciclistas.
Aplicación manual de dos manos de pintura plástica, antideslizante, color verde oscuro, acabado satinado, textura lisa, la primera mano diluida con un 20% de agua y la siguiente diluida con un 5% de agua o sin diluir, (rendimiento: 0,1 l/m² cada mano); en vías ciclistas.
Incluye: Preparación y limpieza previa del soporte. Preparación de la mezcla. Aplicación de una mano de fondo y una mano de acabado.
Criterio de cuantificación de proyecto: Superficie medida según documentación gráfica de Proyecto.
Criterio de cuantificación de obra: Se medirá la superficie realmente ejecutada según especificaciones de Proyecto.

| Código | Ud | Descripción | Rendimiento | Precio | Importe |
|---|---|---|---|---|---|
| mt27pii060r | l | Pintura plástica, a base de resinas acrílicas, color verde oscuro, acabado satinado, textura lisa, antideslizante; para aplicar con brocha, rodillo o pistola. (material) | 0.2 | 226.02 | 45.204 |
| mo038 | h | Oficial pintor. (mano de obra) | 0.111 | 119.98 | 13.318 |
| mo076 | h | Ayudante pintor. (mano de obra) | 0.111 | 73.05 | 8.109 |
| % | % | Herramienta menor | 2 % | 66.631 | 1.333 |
|  |  | Costes directos |  |  | 67.964 |

Residuos:
- colocación: mt27pii060r; factor de residuo 0.0275

## Recursos

**mt27pii060r** l Pintura plástica
Datos técnicos: Coste energético 25.690 MJ; Emisión de CO2 1.310 kg; Código LER 08 01 11; Masa del elemento 1.36 kg; Volumen 0.001511 m3
Residuos:
- embalaje: re170203 Plástico. (componente de residuo); rendimiento 0.032 kg; Código LER 17 02 03; Masa del elemento 1 kg; Volumen 0.001667 m3
