# Juego biosaludable, tipo esquí de fondo

- Propiedad del archivo: CYPE Ingenieros S.A.
- Formato: FIEBDC-3/2016
- Programa: Generador de precios de la construcción. CYPE Ingenieros, S.A.
- Fecha: 24/05/2024
- Ámbito geográfico: México
- Divisa: MXN
- Costes indirectos: 3 %
- Gastos generales: 13 %
- Beneficio industrial: 6 %
- IVA: 16 %

## T Equipamiento urbano

### TB Áreas de juegos biosaludables

#### TBB Para personas de la tercera edad

**TBB040** Ud Juego biosaludable, tipo esquí de fondo.
Juego biosaludable, tipo esquí de fondo, para un usuario, de tubo de acero galvanizado pintado al horno, de 137x64x140 cm. Colocación en obra: con taquetes químicos, sobre una superficie base.
Criterio de valoración económica: El precio no incluye la superficie base.
Incluye: Replanteo. Fijación del juego biosaludable.
Criterio de cuantificación de proyecto: Número de unidades previstas, según documentación gráfica de Proyecto.
Criterio de cuantificación de obra: Se medirá el número de unidades realmente ejecutadas según especificaciones de Proyecto.

| Código | Ud | Descripción | Rendimiento | Precio | Importe |
|---|---|---|---|---|---|
| mt50spl105b | Ud | Fijación compuesta por taquete químico, arandela y tornillo de acero. (material) | 4 | 86.42 | 345.680 |
| mt52jbs040a | Ud | Juego biosaludable, tipo esquí de fondo, para un usuario, formado por poste de tubo de acero galvanizado pintado al horno, estructura soporte tubular, pedales de material plástico, empuñaduras de material plástico, placa base con cuatro puntos de anclaje, tapa antivandálica para la protección de los anclajes, tornillos de acero galvanizado y tuercas autoblocantes, de 137x64x140 cm, con zona de seguridad de 6 m²; para la realización de ejercicios de mejora de la coordinación y fortalecimiento de la musculatura de brazos, piernas y cadera por parte de la tercera edad. (material) | 1 | 12663.76 | 12663.760 |
| mo041 | h | Oficial albañil de obra civil. (mano de obra) | 2.083 | 119.98 | 249.918 |
| mo087 | h | Ayudante albañil de obra civil. (mano de obra) | 2.083 | 73.05 | 152.163 |
| % | % | Herramienta menor | 2 % | 13411.521 | 268.230 |
|  |  | Costes directos |  |  | 13679.751 |

## Recursos

**mt52jbs040a** Ud Juego biosaludable
Datos técnicos: Coste energético 1506.047 MJ; Emisión de CO2 128.459 kg
Residuos:
- embalaje: re150101 Envases de papel y cartón. (componente de residuo); rendimiento 1.436 kg; Código LER 15 01 01; Masa del elemento 1 kg; Volumen 0.001333 m3
