# Juego biosaludable, tipo step

- Propiedad del archivo: CYPE Ingenieros S.A.
- Formato: FIEBDC-3/2016
- Programa: Generador de precios de la construcción. CYPE Ingenieros, S.A.
- Fecha: 24/05/2024
- Ámbito geográfico: México
- Divisa: MXN
- Costes indirectos: 3 %
- Gastos generales: 13 %
- Beneficio industrial: 6 %
- IVA: 16 %

## T Equipamiento urbano

### TB Áreas de juegos biosaludables

#### TBM Para personas adultas

**TBM060** Ud Juego biosaludable, tipo step.
Juego biosaludable, tipo step, para un usuario, de tubo de acero galvanizado pintado con pintura de poliéster, de 44x72x123 cm. Colocación en obra: con taquetes químicos, sobre una superficie base.
Criterio de valoración económica: El precio no incluye la superficie base.
Incluye: Replanteo. Fijación del juego biosaludable.
Criterio de cuantificación de proyecto: Número de unidades previstas, según documentación gráfica de Proyecto.
Criterio de cuantificación de obra: Se medirá el número de unidades realmente ejecutadas según especificaciones de Proyecto.

| Código | Ud | Descripción | Rendimiento | Precio | Importe |
|---|---|---|---|---|---|
| mt50spl105b | Ud | Fijación compuesta por taquete químico, arandela y tornillo de acero. (material) | 4 | 86.42 | 345.680 |
| mt52jbs120a | Ud | Juego biosaludable, tipo step, para un usuario, formado por poste de tubo de acero galvanizado pintado con pintura de poliéster, estructura soporte tubular, reposapiés de polietileno, ligera resistencia conseguida mediante sistema torsional de elastómeros y tornillos de acero inoxidable, de 44x72x123 cm, con zona de seguridad de 11 m²; para la realización de ejercicio cardiovascular del tren inferior. (material) | 1 | 14926.56 | 14926.560 |
| mo041 | h | Oficial albañil de obra civil. (mano de obra) | 2.083 | 119.98 | 249.918 |
| mo087 | h | Ayudante albañil de obra civil. (mano de obra) | 2.083 | 73.05 | 152.163 |
| % | % | Herramienta menor | 2 % | 15674.321 | 313.486 |
|  |  | Costes directos |  |  | 15987.807 |

## Recursos

**mt52jbs120a** Ud Juego biosaludable
Datos técnicos: Coste energético 686.502 MJ; Emisión de CO2 53.397 kg
Residuos:
- embalaje: re150101 Envases de papel y cartón. (componente de residuo); rendimiento 1.465 kg; Código LER 15 01 01; Masa del elemento 1 kg; Volumen 0.001333 m3
