# Juego de redes para porterías de fútbol

- Propiedad del archivo: CYPE Ingenieros S.A.
- Formato: FIEBDC-3/2016
- Programa: Generador de precios de la construcción. CYPE Ingenieros, S.A.
- Fecha: 02/11/2025
- Ámbito geográfico: México
- Divisa: MXN
- Costes indirectos: 3 %
- Gastos generales: 13 %
- Beneficio industrial: 6 %
- IVA: 16 %

## T Equipamiento urbano

### TD Equipamientos deportivos

#### TDG Juegos deportivos

**TDG120** Ud Juego de redes para porterías de fútbol.
Juego de dos redes para porterías de fútbol 7 o fútbol 8, de cuerdas de de nylon de 3 mm de diámetro.
Incluye: Replanteo. Colocación.
Criterio de cuantificación de proyecto: Número de unidades previstas, según documentación gráfica de Proyecto.
Criterio de cuantificación de obra: Se medirá el número de unidades realmente ejecutadas según especificaciones de Proyecto.

| Código | Ud | Descripción | Rendimiento | Precio | Importe |
|---|---|---|---|---|---|
| mt52dep340e | Ud | Juego de dos redes para porterías de fútbol 7 o fútbol 8, de cuerdas de de nylon de 3 mm de diámetro. (material) | 1 | 2340.3 | 2340.300 |
| mo011 | h | Oficial montador. (mano de obra) | 0.417 | 130.84 | 54.560 |
| mo080 | h | Ayudante montador. (mano de obra) | 0.417 | 77.51 | 32.322 |
| % | % | Herramienta menor | 2 % | 2427.182 | 48.544 |
|  |  | Costes directos |  |  | 2475.726 |

Residuos:
- colocación: mt52dep340e Juego de dos redes para porterías de fútbol 7 o fútbol 8, de cuerdas de de nylon de 3 mm de diámetro; factor de residuo 0.044

## Recursos

**mt52dep340e** Ud Juego de dos redes para porterías de fútbol 7 o fútbol 8, de cuerdas de de nylon de 3 mm de diámetro
Datos técnicos: Coste energético 324.896 MJ; Emisión de CO2 10.814 kg; Código LER 20 01 11; Masa del elemento 7.6 kg; Volumen 0.010133 m3
Residuos:
- embalaje: re170203 Plástico. (componente de residuo); rendimiento 0.1 kg; Código LER 17 02 03; Masa del elemento 1 kg; Volumen 0.001667 m3
