# Jardinera de acero

- Propiedad del archivo: CYPE Ingenieros S.A.
- Formato: FIEBDC-3/2016
- Programa: Generador de precios de la construcción. CYPE Ingenieros, S.A.
- Fecha: 07/10/2024
- Ámbito geográfico: México
- Divisa: MXN
- Costes indirectos: 3 %
- Gastos generales: 13 %
- Beneficio industrial: 6 %
- IVA: 16 %

## T Equipamiento urbano

### TM Equipamiento urbano

#### TMJ Jardineras

**TMJ060** Ud Jardinera de acero.
Jardinera prismática de acero, de 120x120x45 cm y 600 litros de capacidad, con imprimación epoxi y pintura de poliéster.
Incluye: Colocación de la jardinera. Eliminación y limpieza del material sobrante.
Criterio de cuantificación de proyecto: Número de unidades previstas, según documentación gráfica de Proyecto.
Criterio de cuantificación de obra: Se medirá el número de unidades realmente ejecutadas según especificaciones de Proyecto.

| Código | Ud | Descripción | Rendimiento | Precio | Importe |
|---|---|---|---|---|---|
| mt52mug250ag | Ud | Jardinera prismática de acero, de 120x120x45 cm y 600 litros de capacidad, con imprimación epoxi y pintura de poliéster. (material) | 1 | 38666.43 | 38666.430 |
| mq04cag010a | h | Camión con grúa de hasta 6 t. (maquinaria) | 0.407 | 853.32 | 347.301 |
| mo041 | h | Oficial albañil de obra civil. (mano de obra) | 0.514 | 121.97 | 62.693 |
| mo087 | h | Ayudante albañil de obra civil. (mano de obra) | 0.833 | 74.26 | 61.859 |
| % | % | Herramienta menor | 2 % | 39138.283 | 782.766 |
|  |  | Costes directos |  |  | 39921.049 |

## Recursos

**mt52mug250ag** Ud Jardinera prismática de acero, de 120x120x45 cm y 600 litros de capacidad, con imprimación epoxi y pintura de poliéster
Datos técnicos: Coste energético 4118.187 MJ; Emisión de CO2 254.918 kg
Residuos:
- embalaje: re150101 Envases de papel y cartón. (componente de residuo); rendimiento 1.584 kg; Código LER 15 01 01; Masa del elemento 1 kg; Volumen 0.001333 m3
